# Scellement d'un joint de dilatation avec un mastic élastique de haute résistance aux produits chimiques et pétrolifères

- Propriété du fichier: CYPE INGENIEROS, S.A.
- Format: FIEBDC-3/2002
- Devise: EUR
- Coûts indirects: 3.00 %
- Frais généraux: 13.00 %
- Bénéfice: 6.00 %
- TVA: 20.00 %

## E Enveloppe et finition extérieure

### EE Étanchéité: imperméabilisations

#### EEJ Joints

**EEJ030** m Scellement d'un joint de dilatation avec un mastic élastique de haute résistance aux produits chimiques et pétrolifères.
Scellement d'un joint de dilatation de 15 mm de largeur, dans un parement vertical extérieur, avec mastic élastique thixotropique bicomposant à base de polysulfure, MasterSeal CR 170 "MBCC de Sika", de couleur grise, sur cordon en polyéthylène expansé à cellules fermées, de section circulaire de 20 mm de diamètre, MasterSeal 920 "MBCC de Sika"; finition par lissage du matériau avec une spatule.
Inclut: Nettoyage du support. Protection de la surface contiguë à la jonction. Remplissage du fond du joint. Application du mastic. Lissage final avec spatule.
Critère pour le métré: Longueur mesurée selon documentation graphique du Projet.
Critère pour le mémoire: On mesurera la longueur réellement exécutée selon les spécifications du Projet.

| Code | U | Désignation | Quantité | Prix | Montant |
|---|---|---|---|---|---|
| mt15bas010B | m | Cordon en polyéthylène expansé à cellules fermées, de section circulaire de 20 mm de diamètre, MasterSeal 920 "MBCC de Sika", pour le remplissage de fond de joint. (matériau) | 1.000 | 0.17 | 0.17 |
| mt15bas235d | l | Mastic élastique thixotropique bicomposant à base de polysulfure, MasterSeal CR 170 "MBCC de Sika", de couleur grise, avec une haute résistance aux produits chimiques et pétrolifères, résistance au vieillissement et aux rayons UV, et des propriétés élastiques élevées. (matériau) | 0.113 | 22.87 | 2.58 |
| mo112 | h | Ouvrier d'exécution I/OE2 construction. (main-d'œuvre) | 0.200 | 25.31 | 5.06 |
| % | % | Frais de chantier des unités d'ouvrage | 2 % | 7.81 | 0.16 |
|  |  | Coûts directs |  |  | 7.97 |
