# Peinture pour usage alimentaire

- Propriété du fichier: CYPE INGENIEROS, S.A.
- Format: FIEBDC-3/2002
- Devise: EUR
- Coûts indirects: 3.00 %
- Frais généraux: 13.00 %
- Bénéfice: 6.00 %
- TVA: 20.00 %

## F Aménagements et finitions

### FP Peintures

#### FPA Peintures alimentaires

**FPA010** m² Peinture pour usage alimentaire.
Application manuelle de deux couches de revêtement imperméabilisant bicomposant, MasterSeal M 391 Blue "MBCC de Sika", couleur bleue, à base de résines époxy et polyamide, sans amines aromatiques, (rendement: 0,3 kg/m² par couche), sur des surfaces intérieures de citernes ou de silos en acier pour un usage alimentaire.
Inclut: Préparation du mélange. Application de deux couches de finition.
Critère pour le métré: Surface mesurée selon documentation graphique du Projet, avec le même critère que le support de base.
Critère pour le mémoire: On mesurera la surface réellement exécutée selon les spécifications du Projet, avec le même critère que le support de base.

| Code | U | Désignation | Quantité | Prix | Montant |
|---|---|---|---|---|---|
| mt15bas290hg | kg | Revêtement imperméabilisant bicomposant, MasterSeal M 391 Blue "MBCC de Sika", couleur bleue, à base de résines époxy et polyamide, sans amines aromatiques, avec certificat d'aptitude sanitaire (CAS) pour être en contact avec des denrées alimentaires. (matériau) | 0.600 | 36.08 | 21.65 |
| op00tal020 |  | Malaxeur électrique. | 1.000 | 0.00 | 0.00 |
| mo038 | h | Compagnon professionnel III/CP2 peintre. (main-d'œuvre) | 0.150 | 29.25 | 4.39 |
| mo076 | h | Ouvrier professionnel II/OP peintre. (main-d'œuvre) | 0.150 | 26.02 | 3.90 |
| % | % | Frais de chantier des unités d'ouvrage | 2 % | 29.94 | 0.60 |
|  |  | Coûts directs |  |  | 30.54 |
