# Imperméabilisation du radier. Système Sándwich "MBCC de Sika"

- Propriété du fichier: CYPE Ingenieros S.A.
- Format: FIEBDC-3/2016
- Logiciel: Générateur de prix de la construction. CYPE Ingenieros, S.A.
- Date: 12/06/2024
- Devise: EUR
- Coûts indirects: 3 %
- Frais généraux: 13 %
- Bénéfice: 6 %
- TVA: 20 %

## E Enveloppe et finition extérieure

### EE Étanchéité: imperméabilisations

#### EEF Fondations

**EEF040** m² Imperméabilisation du radier. Système Sándwich "MBCC de Sika".
Imperméabilisation du radier, système Sándwich "MBCC de Sika". IMPERMÉABILISATION SOUS LA DALLE: application de mortier imperméabilisant MasterSeal 501 "MBCC de Sika", en poudre, par saupoudrage manuel, rendement: 1 kg/m², avant de procéder au bétonnage, avec l'armature de la dalle déjà installée, sur le béton de propreté préalablement humidifié avec de l'eau. IMPERMÉABILISATION SUR LA DALLE: application de mortier imperméabilisant MasterSeal 501 "MBCC de Sika", sous forme de coulis, par extension avec une brosse, rendement: 2 kg/m², en deux couches, sur le béton déjà pris.
Inclut: Nettoyage. Humidification de la couche de béton de propreté. Saupoudrage manuel du mortier sec sur la couche de béton de propreté. Extension du lait sur la dalle.
Critère pour le métré: Surface mesurée selon documentation graphique du Projet.
Critère pour le mémoire: On mesurera la surface réellement exécutée selon les spécifications du Projet.

| Code | U | Désignation | Quantité | Prix | Montant |
|---|---|---|---|---|---|
| mt08aaa010a | m³ | Eau. (matériau) | 0.005 | 1.5 | 0.008 |
| mt09bmr230d | kg | Mortier imperméabilisant MasterSeal 501 "MBCC de Sika", selon NF EN 1504-2, avec résistance aux sulfates, haute résistance aux cycles de gelée et de dégelée et effet protecteur face à la carbonatation. (matériau) | 3 | 1.54 | 4.620 |
| mo032 | h | Compagnon professionnel III/CP2 poseur de produits imperméabilisants. (main-d'œuvre) | 0.08 | 29.25 | 2.340 |
| mo070 | h | Ouvrier professionnel II/OP poseur de produits imperméabilisants. (main-d'œuvre) | 0.08 | 26.02 | 2.082 |
| % | % | Frais de chantier des unités d'ouvrage | 2 % | 9.050 | 0.181 |
|  |  | Coûts directs |  |  | 9.231 |

Déchets:
- pose: mt09bmr230d; facteur de déchet 0.0066

## Ressources

**mt08aaa010a** m³ Eau
Données techniques: Coût énergétique 60.000 MJ; Émission de CO2 30.000 kg

**mt09bmr230d** kg Mortier imperméabilisant MasterSeal 501 "MBCC de Sika"
Données techniques: Coût énergétique 3.898 MJ; Émission de CO2 0.362 kg; Code CED 17 01 01; Masse de l'élément 1 kg; Volume 0.000667 m3
Déchets:
- emballage: re150101 Emballages en papier et en carton. (composant de déchet); quantité 0.014 kg; Code CED 15 01 01; Masse de l'élément 1 kg; Volume 0.001333 m3
