# Scellement d'un joint de dilatation avec une bande élastique imperméable

- Propriété du fichier: CYPE Ingenieros S.A.
- Format: FIEBDC-3/2016
- Logiciel: Générateur de prix de la construction. CYPE Ingenieros, S.A.
- Date: 12/06/2024
- Devise: EUR
- Coûts indirects: 3 %
- Frais généraux: 13 %
- Bénéfice: 6 %
- TVA: 20 %

## E Enveloppe et finition extérieure

### EE Étanchéité: imperméabilisations

#### EEJ Joints

**EEJ050** m Scellement d'un joint de dilatation avec une bande élastique imperméable.
Scellement d'un joint de dilatation avec bande élastique imperméable en élastomère thermoplastique, de 140 mm de largeur et 1,2 mm d'épaisseur, placée avec des recouvrements, fixée au support via mortier bicomposant à prestations élevées, à base de résine époxy, (rendement: 0,75 kg/m), appliqué en deux couches, la première couche avant la mise en place de la bande et la seconde couche après la mise en place de la bande, en laissant libre la zone de la bande exposée au mouvement.
Inclut: Préparation du support. Application de la première couche d'adhésif. Mise en place de la bande. Application de la seconde couche d'adhésif.
Critère pour le métré: Longueur mesurée selon documentation graphique du Projet.
Critère pour le mémoire: On mesurera la longueur réellement exécutée selon les spécifications du Projet.

| Code | U | Désignation | Quantité | Prix | Montant |
|---|---|---|---|---|---|
| mt09lid040d | kg | Mortier bicomposant à prestations élevées, à base de résine époxy. (matériau) | 0.75 | 16.19 | 12.143 |
| mt09lid050q | m | Bande élastique imperméable en élastomère thermoplastique, de 140 mm de largeur et 1,2 mm d'épaisseur, pour le scellement des joints de mouvement. (matériau) | 1.1 | 7.69 | 8.459 |
| mo032 | h | Compagnon professionnel III/CP2 poseur de produits imperméabilisants. (main-d'œuvre) | 0.2 | 29.25 | 5.850 |
| mo070 | h | Ouvrier professionnel II/OP poseur de produits imperméabilisants. (main-d'œuvre) | 0.2 | 26.02 | 5.204 |
| % | % | Frais de chantier des unités d'ouvrage | 2 % | 31.656 | 0.633 |
|  |  | Coûts directs |  |  | 32.289 |

Déchets:
- pose: mt09lid040d Mortier bicomposant à prestations élevées, à base de résine époxy; facteur de déchet 0.03
- pose: mt09lid050q; facteur de déchet 0.0275

## Ressources

**mt09lid040d** kg Mortier bicomposant à prestations élevées, à base de résine époxy
Données techniques: Coût énergétique 86.761 MJ; Émission de CO2 3.294 kg; Code CED 17 09 04; Masse de l'élément 1 kg; Volume 0.000667 m3
Déchets:
- emballage: re170203 Plastique. (composant de déchet); quantité 0.003 kg; Code CED 17 02 03; Masse de l'élément 1 kg; Volume 0.001667 m3

**mt09lid050q** m Bande élastique imperméable en élastomère thermoplastique
Données techniques: Coût énergétique 11.738 MJ; Émission de CO2 0.605 kg; Code CED 17 09 04; Masse de l'élément 0.126 kg; Volume 0.000084 m3
Déchets:
- emballage: re150101 Emballages en papier et en carton. (composant de déchet); quantité 0.069 kg; Code CED 15 01 01; Masse de l'élément 1 kg; Volume 0.001333 m3
