# Étanchéité liquide de toitures terrasses accessibles pour trafic piéton. Système MasterSeal Roof 2164 "MBCC de Sika"

- Propriété du fichier: CYPE Ingenieros S.A.
- Format: FIEBDC-3/2016
- Logiciel: Générateur de prix de la construction. CYPE Ingenieros, S.A.
- Date: 12/06/2024
- Devise: EUR
- Coûts indirects: 3 %
- Frais généraux: 13 %
- Bénéfice: 6 %
- TVA: 20 %

## E Enveloppe et finition extérieure

### ET Couvertures de toitures terrasses

#### ETS Systèmes

**ETS070** m² Étanchéité liquide de toitures terrasses accessibles pour trafic piéton. Système MasterSeal Roof 2164 "MBCC de Sika".
Étanchéité liquide de toitures terrasses accessibles pour trafic piéton, sur surface support en béton ou en mortier. Système MasterSeal Roof 2164 "MBCC de Sika" constitué de membrane élastique imperméabilisante de couleur grise RAL 7032, MasterSeal TC 259 "MBCC de Sika", application préalable d'impression de couleur ivoire, MasterSeal P 770 "MBCC de Sika"; et scellement de l'imperméabilisation avec membrane élastique imperméabilisante de couleur grise RAL 7032, MasterSeal TC 259 "MBCC de Sika".
Inclut: Nettoyage de la surface support. Application de la couche d'apprêt. Résolution des points singuliers. Application de l'imperméabilisant. Application de la couche de finition.
Critère pour le métré: Surface mesurée en projection horizontale, selon documentation graphique du Projet, à partir des faces intérieures des parapets ou des acrotères qui la délimitent.
Critère pour le mémoire: On mesurera, en projection horizontale, la surface réellement exécutée selon les spécifications du Projet, à partir des faces intérieures des parapets ou des acrotères qui la délimitent.

| Code | U | Désignation | Quantité | Prix | Montant |
|---|---|---|---|---|---|
| mt15bas120i | kg | Impression de couleur ivoire, MasterSeal P 770 "MBCC de Sika", à deux composants, avec technologie Xolutec, à appliquer sur surface support en béton, en mortier ou métallique au pinceau ou au rouleau. (matériau) | 0.3 | 11.63 | 3.489 |
| mt15bas150a | kg | Membrane élastique imperméabilisante de couleur grise RAL 7032, MasterSeal TC 259 "MBCC de Sika", composé de polyuréthane aliphatique monocomposant et dissolvants, avec résistance aux rayons UV, à appliquer comme couche de finition élastique pour la protection face aux intempéries, dans le système MasterSeal Roof d'imperméabilisation visible de toitures. (matériau) | 0.4 | 16.63 | 6.652 |
| mo032 | h | Compagnon professionnel III/CP2 poseur de produits imperméabilisants. (main-d'œuvre) | 0.21 | 29.25 | 6.143 |
| mo070 | h | Ouvrier professionnel II/OP poseur de produits imperméabilisants. (main-d'œuvre) | 0.21 | 26.02 | 5.464 |
| % | % | Frais de chantier des unités d'ouvrage | 2 % | 21.748 | 0.435 |
|  |  | Coûts directs |  |  | 22.183 |

Déchets:
- pose: mt15bas120i; facteur de déchet 0.03
- pose: mt15bas150a; facteur de déchet 0.03

## Ressources

**mt15bas120i** kg Impression de couleur ivoire
Données techniques: Coût énergétique 86.761 MJ; Émission de CO2 3.294 kg; Code CED 17 09 04; Masse de l'élément 1 kg; Volume 0.000667 m3
Déchets:
- emballage: re170203 Plastique. (composant de déchet); quantité 0.003 kg; Code CED 17 02 03; Masse de l'élément 1 kg; Volume 0.001667 m3

**mt15bas150a** kg Membrane élastique imperméabilisante de couleur grise RAL 7032
Données techniques: Coût énergétique 144.209 MJ; Émission de CO2 7.002 kg; Code CED 17 09 04; Masse de l'élément 1 kg; Volume 0.000667 m3
Déchets:
- emballage: re150104 Emballages métalliques. (composant de déchet); quantité 0.003 kg; Code CED 15 01 04; Masse de l'élément 1 kg; Volume 0.001667 m3
