# Peinture de polyuréthane aliphatique, sur le sol du garage

- Propriété du fichier: CYPE Ingenieros S.A.
- Format: FIEBDC-3/2016
- Logiciel: Générateur de prix de la construction. CYPE Ingenieros, S.A.
- Date: 25/09/2024
- Devise: EUR
- Coûts indirects: 3 %
- Frais généraux: 13 %
- Bénéfice: 6 %
- TVA: 20 %

## F Aménagements et finitions

### FS Revêtements de sols

#### FSJ Peintures

**FSJ030** m² Peinture de polyuréthane aliphatique, sur le sol du garage.
Application manuelle de deux couches de peinture de polyuréthane aliphatique MasterTop TC 445 "MBCC de Sika", incolore, finition mate, texture lisse, (rendement: 0,2 l/m² chaque couche); application préalable d'une couche d'impression incolore à deux composants, MasterTop P 622 "MBCC de Sika", à base de résine époxy sans dissolvants, à viscosité faible, sur le sol du garage en béton.
Inclut: Nettoyage général de la surface support. Préparation du mélange. Application d'une couche de fond. Application de deux couches de finition.
Critère pour le métré: Surface mesurée selon documentation graphique du Projet, avec le même critère que le support de base.
Critère pour le mémoire: On mesurera la surface réellement exécutée selon les spécifications du Projet, avec le même critère que le support de base.

| Code | U | Désignation | Quantité | Prix | Montant |
|---|---|---|---|---|---|
| mt27upx040c | kg | Impression incolore à deux composants, MasterTop P 622 "MBCC de Sika", à base de résine époxy sans dissolvants, à viscosité faible, à appliquer sur surface support en béton ou en mortier. (matériau) | 0.5 | 12.87 | 6.435 |
| mt27upx020uh | kg | Vernis à deux composants pour intérieur, MasterTop TC 445 "MBCC de Sika", à base de polyuréthane aliphatique et dissolvant, incolore, finition mate, texture lisse, à appliquer au rouleau à poils courts, avec résistance aux rayons UV et aux intempéries et avec une haute résistance aux agents chimiques. (matériau) | 0.4 | 16.9 | 6.760 |
| mo038 | h | Compagnon professionnel III/CP2 peintre. (main-d'œuvre) | 0.12 | 29.25 | 3.510 |
| mo076 | h | Ouvrier professionnel II/OP peintre. (main-d'œuvre) | 0.12 | 26.02 | 3.122 |
| % | % | Frais de chantier des unités d'ouvrage | 2 % | 19.827 | 0.397 |
|  |  | Coûts directs |  |  | 20.224 |

Déchets:
- pose: mt27upx040c; facteur de déchet 0.03
- pose: mt27upx020uh; facteur de déchet 0.0275

## Ressources

**mt27upx040c** kg Impression incolore à deux composants
Données techniques: Coût énergétique 86.761 MJ; Émission de CO2 3.294 kg; Code CED 17 09 04; Masse de l'élément 1 kg; Volume 0.000667 m3
Déchets:
- emballage: re170203 Plastique. (composant de déchet); quantité 0.003 kg; Code CED 17 02 03; Masse de l'élément 1 kg; Volume 0.001667 m3

**mt27upx020uh** kg Vernis à deux composants pour intérieur
Données techniques: Coût énergétique 32.566 MJ; Émission de CO2 1.931 kg; Code CED 08 01 11; Masse de l'élément 1 kg; Volume 0.001111 m3
Déchets:
- emballage: re150104 Emballages métalliques. (composant de déchet); quantité 0.08 kg; Code CED 15 01 04; Masse de l'élément 1 kg; Volume 0.001667 m3
