# Plancher sur vide sanitaire ventilé et mur de soubassement

- Propriété du fichier: CYPE Ingenieros S.A.
- Format: FIEBDC-3/2016
- Logiciel: Générateur de prix de la construction. CYPE Ingenieros, S.A.
- Date: 04/07/2024
- Devise: EUR
- Coûts indirects: 3 %
- Frais généraux: 13 %
- Bénéfice: 6 %
- TVA: 20 %

## G Structure et gros oeuvre

### GB Planchers bas

#### GBV Planchers sur vide sanitaire

**GBV010** m² Plancher sur vide sanitaire ventilé et mur de soubassement.
Plancher sur vide sanitaire ventilé, en béton armé, épaisseur 30 = 25+5 cm, réalisé avec béton C25/30 (XC1(F); D10; S3; Cl 0,4) prêt à l'emploi, et coulage à la benne, volume 0,104 m³/m², et acier Fe E 500 en zone de renfort au moments négatifs et de connecteurs de poutrelles et de chaînages, quantité 6 kg/m²; constitué de: poutrelle précontrainte en "I"; entrevous en béton, 60x20x25 cm; dalle de compression de 5 cm d'épaisseur, avec armature de répartition formée par treillis soudé PAF C 200x200 mm en acier Fe E 500, sur soubassement de 80 cm de hauteur de blocs creux en béton, à revêtir, 500x200x200 mm, résistance normalisée B60 (6 MPa), avec du mortier de ciment industriel, couleur grise, M-5, fourni en vrac, finition avec membrane bitumineuse. Comprend agent filmogène MasterKure 215 WB "MBCC de Sika", pour le séchage des bétons et des mortiers.
Critère d'évaluation économique: Le prix comprend le ferraillage de l'armature (coupe, façonnage et assemblage des éléments) en atelier et la pose en coffrage sur site.
Inclut: MUR DE SOUBASSEMENT: Nettoyage et préparation de la surface support. Implantation. Assise de la première rangée sur couche de mortier. Mise en place et à l'aplomb des mires de référence. Tendu des cordeaux entre les mires. Mise en place des pièces par rangées à niveau. Réalisation des ouvertures de ventilation dans les murs. Mise en place de l'imperméabilisation. PLANCHER SUR VIDE SANITAIRE: Implantation de la géométrie de l'étage. Mise en place des poutrelles et des entrevous. Mise en place des armatures avec des séparateurs homologués. Coulage et compactage du béton. Réglage et nivellement de la dalle de compression. Séchage du béton.
Critère pour le métré: Surface mesurée depuis les faces extérieures des chaînages périmétriques, selon documentation graphique du Projet, en déduisant les ouvertures de surface supérieure à 6 m².
Critère pour le mémoire: On mesurera, à partir des faces extérieures des chaînages périmétrique, la surface réellement exécutée selon les spécifications du Projet, en déduisant les ouvertures de surface supérieure à 6 m². Tous les éléments intégrants de la structure signalés dans les plans et les détails du projet seront considérés comme inclus.

| Code | U | Désignation | Quantité | Prix | Montant |
|---|---|---|---|---|---|
| mt02bhg020en | U | Bloc creux en béton, à revêtir, 500x200x200 mm, résistance normalisée B60 (6 MPa), couleur grise, pièces spéciales; avec le prix augmenté de 20% pour cause de pièces spéciales: chaînages et demi-blocs. Selon NF EN 771-3. (matériau) | 6.3 | 1.62 | 10.206 |
| mt08aaa010a | m³ | Eau. (matériau) | 0.006 | 1.5 | 0.009 |
| mt09mif010cb | t | Mortier industriel pour maçonnerie, de ciment, couleur grise, catégorie M-5 (résistance à la compression 5 N/mm²), fourni en vrac, selon NF EN 998-2. (matériau) | 0.032 | 50.2 | 1.606 |
| mt14lba010g | m² | Membrane en bitume modifié par élastomère SBS, LBM(SBS)-40-FP, de 3,5 mm d'épaisseur, masse nominale 4 kg/m², avec une armature de feutre de polyester non tissé de 160 g/m², de surface non protégée. Selon NF EN 13707. (matériau) | 0.84 | 6.93 | 5.821 |
| mt08eft030a | m² | Panneau en bois traité, de 22 mm d'épaisseur, renforcé avec des tiges et des profilés. (matériau) | 0.028 | 45.5 | 1.274 |
| mt08cim030b | m³ | Bois de pin. (matériau) | 0.003 | 355.5 | 1.067 |
| mt08var060 | kg | Pointes d'acier de 20x100 mm. (matériau) | 0.04 | 8.75 | 0.350 |
| mt08dba010d | l | Agent démoulant, à base d'huiles spéciales, émulsionnable à l'eau, pour coffrages métalliques, phénoliques ou en bois. (matériau) | 0.03 | 1.8 | 0.054 |
| mt07bho010d | U | Entrevous en béton, 60x20x25 cm. Comprend les pièces spéciales. (matériau) | 5.25 | 0.85 | 4.463 |
| mt07vau010a | m | Poutrelle précontrainte en "I", avec une longueur moyenne d'inférieure à 4 m, selon NF EN 15037-1. (matériau) | 0.165 | 5.2 | 0.858 |
| mt07vau010b | m | Poutrelle précontrainte en "I", avec une longueur moyenne d'entre 4 et 5 m, selon NF EN 15037-1. (matériau) | 0.908 | 5.6 | 5.085 |
| mt07vau010c | m | Poutrelle précontrainte en "I", avec une longueur moyenne d'entre 5 et 6 m, selon NF EN 15037-1. (matériau) | 0.495 | 5.9 | 2.921 |
| mt07vau010d | m | Poutrelle précontrainte en "I", avec une longueur moyenne de supérieure à 6 m, selon NF EN 15037-1. (matériau) | 0.083 | 7.3 | 0.606 |
| mt07aco050a | kg | Ferraille élaborée en atelier industriel avec barres en acier haute adhérence, Fe E 500, de divers diamètres. (matériau) | 6 | 2.62 | 15.720 |
| mt08var050 | kg | Fil de fer galvanisé pour attacher, de 1,30 mm de diamètre. (matériau) | 0.06 | 1.5 | 0.090 |
| mt07ame030adg | m² | Treillis soudé PAF C 200x200 mm, avec fils de fer longitudinaux de 4,5 mm de diamètre et fils de fer transversaux de 4,5 mm de diamètre, acier Fe E 500, selon NF A35-024. (matériau) | 1.1 | 3.32 | 3.652 |
| mt10haf030fOEc | m³ | Béton C25/30 (XC1(F); D10; S3; Cl 0,4), prêt à l'emploi, selon NF EN 206. (matériau) | 0.109 | 144.97 | 15.802 |
| mt08cur020d | l | Agent filmogène MasterKure 215 WB "MBCC de Sika", pour le séchage des bétons et des mortiers. (matériau) | 0.15 | 1.61 | 0.242 |
| mq06mms010 | h | Mélangeuse en continu avec silo, pour mortier industriel à sec, fourni en vrac. (matériel) | 0.123 | 1.94 | 0.239 |
| mo021 | h | Compagnon professionnel III/CP2 construction pour des travaux de maçonnerie. (main-d'œuvre) | 0.415 | 29.25 | 12.139 |
| mo114 | h | Ouvrier d'exécution I/OE1 construction pour des travaux de maçonnerie. (main-d'œuvre) | 0.242 | 24.51 | 5.931 |
| mo044 | h | Compagnon professionnel III/CP2 coffreur. (main-d'œuvre) | 0.231 | 30.72 | 7.096 |
| mo091 | h | Ouvrier professionnel II/OP coffreur. (main-d'œuvre) | 0.227 | 27.32 | 6.202 |
| mo043 | h | Compagnon professionnel III/CP2 ferrailleur. (main-d'œuvre) | 0.06 | 30.72 | 1.843 |
| mo090 | h | Ouvrier professionnel II/OP ferrailleur. (main-d'œuvre) | 0.06 | 27.32 | 1.639 |
| mo045 | h | Compagnon professionnel III/CP2 bétonneur. (main-d'œuvre) | 0.033 | 30.72 | 1.014 |
| mo092 | h | Ouvrier professionnel II/OP bétonneur. (main-d'œuvre) | 0.13 | 27.32 | 3.552 |
| % | % | Frais de chantier des unités d'ouvrage | 2 % | 109.481 | 2.190 |
|  |  | Coûts directs |  |  | 111.671 |

Déchets:
- pose: mt02bhg020en; facteur de déchet 0.0105
- pose: mt09mif010cb; facteur de déchet 0.0189
- pose: mt14lba010g; facteur de déchet 0.0649432
- pose: mt08eft030a Panneau en bois traité, de 22 mm d'épaisseur, renforcé avec des tiges et des profilés; facteur de déchet 1
- pose: mt08cim030b Bois de pin; facteur de déchet 1
- pose: mt08var060 Pointes d'acier de 20x100 mm; facteur de déchet 0.0045
- pose: mt08dba010d Agent démoulant, à base d'huiles spéciales, émulsionnable à l'eau, pour coffrages métalliques, phénoliques ou en bois; facteur de déchet 0.07
- pose: mt07bho010d Entrevous en béton, 60x20x25 cm. Comprend les pièces spéciales; facteur de déchet 0.045
- pose: mt07vau010a Poutrelle précontrainte en "I", avec une longueur moyenne d'inférieure à 4 m, selon NF EN 15037-1; facteur de déchet 0.0252
- pose: mt07vau010b Poutrelle précontrainte en "I", avec une longueur moyenne d'entre 4 et 5 m, selon NF EN 15037-1; facteur de déchet 0.0252
- pose: mt07vau010c Poutrelle précontrainte en "I", avec une longueur moyenne d'entre 5 et 6 m, selon NF EN 15037-1; facteur de déchet 0.0252
- pose: mt07vau010d Poutrelle précontrainte en "I", avec une longueur moyenne de supérieure à 6 m, selon NF EN 15037-1; facteur de déchet 0.0252
- pose: mt07aco050a Ferraille élaborée en atelier industriel avec barres en acier haute adhérence, Fe E 500, de divers diamètres; facteur de déchet 0.0075
- pose: mt08var050 Fil de fer galvanisé pour attacher, de 1,30 mm de diamètre; facteur de déchet 0.0038
- pose: mt07ame030adg; facteur de déchet 0.0198952

## Ressources

**mt02bhg020en** U Bloc creux en béton
Données techniques: Coût énergétique 12.864 MJ; Émission de CO2 1.512 kg; Code CED 17 01 01; Masse de l'élément 19 kg; Volume 0.012667 m3
Déchets:
- emballage: re170201 Bois. (composant de déchet); quantité 0.017 kg; Code CED 17 02 01; Masse de l'élément 1 kg; Volume 0.000909 m3
- emballage: re170203 Plastique. (composant de déchet); quantité 0.005 kg; Code CED 17 02 03; Masse de l'élément 1 kg; Volume 0.001667 m3

**mt08aaa010a** m³ Eau
Données techniques: Coût énergétique 60.000 MJ; Émission de CO2 30.000 kg

**mt09mif010cb** t Mortier industriel pour maçonnerie
Données techniques: Coût énergétique 1960.000 MJ; Émission de CO2 170.000 kg; Code CED 17 01 01; Masse de l'élément 1000 kg; Volume 0.666667 m3

**mt14lba010g** m² Membrane en bitume modifié par élastomère SBS
Données techniques: Coût énergétique 233.484 MJ; Émission de CO2 6.574 kg; Code CED 17 03 02; Masse de l'élément 4 kg; Volume 0.004 m3
Déchets:
- emballage: re170203 Plastique; quantité 0.053 kg

**mt08eft030a** m² Panneau en bois traité, de 22 mm d'épaisseur, renforcé avec des tiges et des profilés
Données techniques: Coût énergétique 1657.248 MJ; Émission de CO2 -22.692 kg; Code CED 17 02 01; Masse de l'élément 12.2 kg; Volume 0.011091 m3

**mt08cim030b** m³ Bois de pin
Données techniques: Coût énergétique 7471.200 MJ; Émission de CO2 -102.300 kg; Code CED 17 02 01; Masse de l'élément 55 kg; Volume 0.05 m3

**mt08var060** kg Pointes d'acier de 20x100 mm
Données techniques: Coût énergétique 9.830 MJ; Émission de CO2 0.510 kg; Code CED 17 04 05; Masse de l'élément 1 kg; Volume 0.000476 m3

**mt08dba010d** l Agent démoulant, à base d'huiles spéciales, émulsionnable à l'eau, pour coffrages métalliques, phénoliques ou en bois
Données techniques: Coût énergétique 82.642 MJ; Émission de CO2 4.474 kg; Code CED 17 09 04; Masse de l'élément 0.932 kg; Volume 0.000621 m3
Déchets:
- emballage: re150104 Emballages métalliques. (composant de déchet); quantité 0.042 kg; Code CED 15 01 04; Masse de l'élément 1 kg; Volume 0.001667 m3

**mt07bho010d** U Entrevous en béton, 60x20x25 cm. Comprend les pièces spéciales
Données techniques: Coût énergétique 9.909 MJ; Émission de CO2 1.285 kg; Code CED 17 01 01; Masse de l'élément 16 kg; Volume 0.010667 m3
Déchets:
- emballage: re170201 Bois; quantité 0.008 kg
- emballage: re170203 Plastique; quantité 0.004 kg

**mt07vau010a** m Poutrelle précontrainte en "I", avec une longueur moyenne d'inférieure à 4 m, selon NF EN 15037-1
Données techniques: Coût énergétique 43.461 MJ; Émission de CO2 4.658 kg; Code CED 17 01 01; Masse de l'élément 29.3 kg; Volume 0.019533 m3
Déchets:
- emballage: re170201 Bois; quantité 0.014 kg
- emballage: re170203 Plastique; quantité 0.06 kg

**mt07vau010b** m Poutrelle précontrainte en "I", avec une longueur moyenne d'entre 4 et 5 m, selon NF EN 15037-1
Données techniques: Coût énergétique 43.461 MJ; Émission de CO2 4.658 kg; Code CED 17 01 01; Masse de l'élément 29.3 kg; Volume 0.019533 m3
Déchets:
- emballage: re170201 Bois; quantité 0.014 kg
- emballage: re170203 Plastique; quantité 0.06 kg

**mt07vau010c** m Poutrelle précontrainte en "I", avec une longueur moyenne d'entre 5 et 6 m, selon NF EN 15037-1
Données techniques: Coût énergétique 43.461 MJ; Émission de CO2 4.658 kg; Code CED 17 01 01; Masse de l'élément 29.3 kg; Volume 0.019533 m3
Déchets:
- emballage: re170201 Bois; quantité 0.014 kg
- emballage: re170203 Plastique; quantité 0.06 kg

**mt07vau010d** m Poutrelle précontrainte en "I", avec une longueur moyenne de supérieure à 6 m, selon NF EN 15037-1
Données techniques: Coût énergétique 43.461 MJ; Émission de CO2 4.658 kg; Code CED 17 01 01; Masse de l'élément 29.3 kg; Volume 0.019533 m3
Déchets:
- emballage: re170201 Bois; quantité 0.014 kg
- emballage: re170203 Plastique; quantité 0.06 kg

**mt07aco050a** kg Ferraille élaborée en atelier industriel avec barres en acier haute adhérence, Fe E 500, de divers diamètres
Données techniques: Coût énergétique 9.830 MJ; Émission de CO2 0.510 kg; Code CED 17 04 05; Masse de l'élément 1 kg; Volume 0.000476 m3

**mt08var050** kg Fil de fer galvanisé pour attacher, de 1,30 mm de diamètre
Données techniques: Coût énergétique 25.100 MJ; Émission de CO2 2.560 kg; Code CED 17 04 05; Masse de l'élément 1 kg; Volume 0.000476 m3

**mt07ame030adg** m² Treillis soudé PAF C 200x200 mm
Données techniques: Coût énergétique 12.288 MJ; Émission de CO2 0.638 kg; Code CED 17 04 05; Masse de l'élément 1.25 kg; Volume 0.000595 m3

**mt10haf030fOEc** m³ Béton C25/30 (XC1(F); D10; S3; Cl 0,4), prêt à l'emploi, selon NF EN 206
Données techniques: Coût énergétique 1840.000 MJ; Émission de CO2 230.000 kg; Code CED 17 01 01; Masse de l'élément 2300 kg; Volume 1.533333 m3
