# Système de coffrage pour radier

- Propriété du fichier: CYPE Ingenieros S.A.
- Format: FIEBDC-3/2016
- Logiciel: Générateur de prix de la construction. CYPE Ingenieros, S.A.
- Date: 04/07/2024
- Devise: EUR
- Coûts indirects: 3 %
- Frais généraux: 13 %
- Bénéfice: 6 %
- TVA: 20 %

## G Structure et gros oeuvre

### GF Fondations

#### GFA Radiers

**GFA020** m² Système de coffrage pour radier.
Montage de système de coffrage récupérable métallique, pour radier, constitué de panneaux métalliques, amortissables en 200 utilisations, et démontage postérieur du système de coffrage. Comprend les éléments de soutien, de fixation et de contreventement nécessaires pour sa stabilité et liquide décoffrant MasterFinish RL 294 "MBCC de Sika", pour éviter l'adhérence du béton au coffrage.
Inclut: Nettoyage et préparation du plan d'appui. Implantation. Application du liquide décoffrant. Montage du système de coffrage. Mise en place des éléments de soutien, fixation et appui. Aplomb et nivellement du coffrage. Démontage du système de coffrage. Nettoyage et stockage du coffrage.
Critère pour le métré: Surface de coffrage en contact avec le béton, mesurée selon documentation graphique du Projet.
Critère pour le mémoire: On mesurera la surface de coffrage en contact avec le béton réellement exécutée selon les spécifications du Projet.

| Code | U | Désignation | Quantité | Prix | Montant |
|---|---|---|---|---|---|
| mt08eme040 | m² | Panneaux métalliques de plusieurs dimensions, pour coffrer des éléments en béton. (matériau) | 0.005 | 52 | 0.260 |
| mt50spa052b | m | Grosse planche en bois de pin, de 20x7,2 cm. (matériau) | 0.02 | 6.32 | 0.126 |
| mt50spa081a | U | Étai métallique télescopique, allant jusqu'à 3 m de hauteur. (matériau) | 0.013 | 19.25 | 0.250 |
| mt08eme051a | m | Feuillard en acier galvanisé, pour coffrage métallique. (matériau) | 0.5 | 0.29 | 0.145 |
| mt08var050 | kg | Fil de fer galvanisé pour attacher, de 1,30 mm de diamètre. (matériau) | 0.05 | 1.5 | 0.075 |
| mt08var060 | kg | Pointes d'acier de 20x100 mm. (matériau) | 0.04 | 8.75 | 0.350 |
| mt08dba010g | l | Agent démoulant, à base d'huiles spéciales, émulsionnable à l'eau MasterFinish RL 294 "MBCC de Sika", pour coffrages métalliques, phénoliques ou en bois. (matériau) | 0.03 | 1.86 | 0.056 |
| mo044 | h | Compagnon professionnel III/CP2 coffreur. (main-d'œuvre) | 0.4 | 30.72 | 12.288 |
| mo091 | h | Ouvrier professionnel II/OP coffreur. (main-d'œuvre) | 0.45 | 27.32 | 12.294 |
| % | % | Frais de chantier des unités d'ouvrage | 2 % | 25.844 | 0.517 |
|  |  | Coûts directs |  |  | 26.361 |

Déchets:
- pose: mt08eme040 Panneaux métalliques de plusieurs dimensions, pour coffrer des éléments en béton; facteur de déchet 1
- pose: mt50spa052b Grosse planche en bois de pin, de 20x7,2 cm; facteur de déchet 1
- pose: mt50spa081a Étai métallique télescopique, allant jusqu'à 3 m de hauteur; facteur de déchet 1
- pose: mt08eme051a Feuillard en acier galvanisé, pour coffrage métallique; facteur de déchet 1
- pose: mt08var050 Fil de fer galvanisé pour attacher, de 1,30 mm de diamètre; facteur de déchet 0.0038
- pose: mt08var060 Pointes d'acier de 20x100 mm; facteur de déchet 0.0045
- pose: mt08dba010g; facteur de déchet 0.07

## Ressources

**mt08eme040** m² Panneaux métalliques de plusieurs dimensions, pour coffrer des éléments en béton
Données techniques: Coût énergétique 314.560 MJ; Émission de CO2 16.320 kg; Code CED 17 04 05; Masse de l'élément 32 kg; Volume 0.015238 m3

**mt50spa052b** m Grosse planche en bois de pin, de 20x7,2 cm
Données techniques: Coût énergétique 1124.755 MJ; Émission de CO2 -15.401 kg; Code CED 17 02 01; Masse de l'élément 8.28 kg; Volume 0.007527 m3

**mt50spa081a** U Étai métallique télescopique, allant jusqu'à 3 m de hauteur
Données techniques: Coût énergétique 97.317 MJ; Émission de CO2 5.049 kg; Code CED 17 04 05; Masse de l'élément 9.9 kg; Volume 0.004714 m3

**mt08eme051a** m Feuillard en acier galvanisé, pour coffrage métallique
Données techniques: Coût énergétique 3.93e-05 MJ; Émission de CO2 2.04e-06 kg; Code CED 17 04 05; Masse de l'élément 0.000004 kg

**mt08var050** kg Fil de fer galvanisé pour attacher, de 1,30 mm de diamètre
Données techniques: Coût énergétique 25.100 MJ; Émission de CO2 2.560 kg; Code CED 17 04 05; Masse de l'élément 1 kg; Volume 0.000476 m3

**mt08var060** kg Pointes d'acier de 20x100 mm
Données techniques: Coût énergétique 9.830 MJ; Émission de CO2 0.510 kg; Code CED 17 04 05; Masse de l'élément 1 kg; Volume 0.000476 m3

**mt08dba010g** l Agent démoulant
Données techniques: Coût énergétique 82.642 MJ; Émission de CO2 4.474 kg; Code CED 17 09 04; Masse de l'élément 0.932 kg; Volume 0.000621 m3
Déchets:
- emballage: re150104 Emballages métalliques. (composant de déchet); quantité 0.042 kg; Code CED 15 01 04; Masse de l'élément 1 kg; Volume 0.001667 m3
