# Imperméabilisation d'une tuyauterie ou d'un collecteur en béton, avec peinture époxy

- Propriété du fichier: CYPE INGENIEROS, S.A.
- Format: FIEBDC-3/2002
- Devise: EUR
- Coûts indirects: 3.00 %
- Frais généraux: 13.00 %
- Bénéfice: 6.00 %
- TVA: 20.00 %

## B Aménagements extérieurs

### BE Imperméabilisation

#### BEB Berges

**BEB040** m² Imperméabilisation d'une tuyauterie ou d'un collecteur en béton, avec peinture époxy.
Imperméabilisation d'une tuyauterie ou d'un collecteur en béton, via l'application d'une couche de fond de peinture imperméabilisante bicomposant, MasterSeal M 452 "MBCC de Sika", à base de résine époxy et bitume, diluée avec 25% d'eau, et d'une couche de finition avec le même produit non dilué, (rendement: 0,25 kg/m² par couche).
Inclut: Nettoyage général de la surface support. Préparation du mélange. Application de la couche de fond. Application de la couche de finition.
Critère pour le métré: Surface mesurée selon documentation graphique du Projet.
Critère pour le mémoire: On mesurera la surface réellement exécutée selon les spécifications du Projet.

| Code | U | Désignation | Quantité | Prix | Montant |
|---|---|---|---|---|---|
| mt27upx200d | kg | Peinture imperméabilisante bicomposant, MasterSeal M 452 "MBCC de Sika", à base de résine époxy et bitume, selon NF EN 1504-2, à appliquer à la brosse, au rouleau ou au pistolet. (matériau) | 0.500 | 6.45 | 3.23 |
| mo032 | h | Compagnon professionnel III/CP2 poseur de produits imperméabilisants. (main-d'œuvre) | 0.165 | 29.25 | 4.83 |
| mo070 | h | Ouvrier professionnel II/OP poseur de produits imperméabilisants. (main-d'œuvre) | 0.165 | 26.02 | 4.29 |
| % | % | Frais de chantier des unités d'ouvrage | 2 % | 12.35 | 0.25 |
|  |  | Coûts directs |  |  | 12.60 |
