# Réparation d'un revêtement en mortier avec des défauts superficiels, avec du mortier acrylique

- Propriété du fichier: CYPE INGENIEROS, S.A.
- Format: FIEBDC-3/2002
- Devise: EUR
- Coûts indirects: 3.00 %
- Frais généraux: 13.00 %
- Bénéfice: 6.00 %
- TVA: 20.00 %

## E Enveloppe et finition extérieure

### EA Nettoyage, préparation et réparation

#### EAR Réparation

**EAR020** m² Réparation d'un revêtement en mortier avec des défauts superficiels, avec du mortier acrylique.
Réparation d'un revêtement en mortier avec des défauts superficiels par application d'une couche de mortier à base de ciment hydraulique, thixotropique et modifié avec des polymères, MasterEmaco N 205 FC "MBCC de Sika", de couleur grise, avec résistance à la compression à 28 jours supérieure à 15 N/mm², classe R2, type PCC, selon NF EN 1504-3, Euroclasse F de réaction au feu, selon NF EN 13501-1, de 3 mm d'épaisseur moyenne, avec un rendement de 5,4 kg/m², pour ensuite réaliser la finition finale (non comprise dans ce prix). Comprend humectage préalable du support.
Inclut: Humectage du support. Application de la couche de mortier.
Critère pour le métré: Surface mesurée selon documentation graphique du Projet.
Critère pour le mémoire: On mesurera la surface réellement exécutée selon les spécifications du Projet.

| Code | U | Désignation | Quantité | Prix | Montant |
|---|---|---|---|---|---|
| mt09reh094d | kg | Mortier à base de ciment hydraulique, thixotropique et modifié avec des polymères, MasterEmaco N 205 FC "MBCC de Sika", de couleur grise, avec résistance à la compression à 28 jours supérieure à 15 N/mm², classe R2, type PCC, selon NF EN 1504-3, Euroclasse F de réaction au feu, selon NF EN 13501-1, composé de ciment, résines spéciales et sable, avec effet protecteur face à la carbonatation et résistance aux intempéries, pour réparation superficielle et finition des structures en béton. (matériau) | 5.400 | 1.15 | 6.21 |
| mo039 | h | Compagnon professionnel III/CP2 enduiseur. (main-d'œuvre) | 0.110 | 29.25 | 3.22 |
| mo111 | h | Ouvrier d'exécution I/OE2 enduiseur. (main-d'œuvre) | 0.110 | 25.75 | 2.83 |
| % | % | Frais de chantier des unités d'ouvrage | 2 % | 12.26 | 0.25 |
|  |  | Coûts directs |  |  | 12.51 |
