# Peinture de polyuréthane aliphatique, sur le sol du garage

- Propriété du fichier: CYPE INGENIEROS, S.A.
- Format: FIEBDC-3/2002
- Devise: EUR
- Coûts indirects: 3.00 %
- Frais généraux: 13.00 %
- Bénéfice: 6.00 %
- TVA: 20.00 %

## F Aménagements et finitions

### FS Revêtements de sols

#### FSJ Peintures

**FSJ030** m² Peinture de polyuréthane aliphatique, sur le sol du garage.
Application manuelle de deux couches de peinture de polyuréthane aliphatique MasterTop TC 445 "MBCC de Sika", couleur verte RAL 6001, finition mate, texture lisse, (rendement: 0,15 l/m² chaque couche); application préalable d'une couche d'impression incolore à deux composants, MasterTop P 622 "MBCC de Sika", à base de résine époxy sans dissolvants, à viscosité faible, sur le sol du garage en béton.
Inclut: Nettoyage général de la surface support. Préparation du mélange. Application d'une couche de fond. Application de deux couches de finition.
Critère pour le métré: Surface mesurée selon documentation graphique du Projet, avec le même critère que le support de base.
Critère pour le mémoire: On mesurera la surface réellement exécutée selon les spécifications du Projet, avec le même critère que le support de base.

| Code | U | Désignation | Quantité | Prix | Montant |
|---|---|---|---|---|---|
| mt27upx040c | kg | Impression incolore à deux composants, MasterTop P 622 "MBCC de Sika", à base de résine époxy sans dissolvants, à viscosité faible, à appliquer sur surface support en béton ou en mortier. (matériau) | 0.400 | 12.87 | 5.15 |
| mt27upx020oh | kg | Vernis à deux composants pour intérieur, MasterTop TC 445 "MBCC de Sika", à base de polyuréthane aliphatique et dissolvant, couleur rouge RAL 3013, finition mate, texture lisse, à appliquer au rouleau à poils courts, avec résistance aux rayons UV et aux intempéries et avec une haute résistance aux agents chimiques. (matériau) | 0.300 | 16.90 | 5.07 |
| op00tal020 |  | Malaxeur électrique. | 1.000 | 0.00 | 0.00 |
| mo038 | h | Compagnon professionnel III/CP2 peintre. (main-d'œuvre) | 0.136 | 29.25 | 3.98 |
| mo076 | h | Ouvrier professionnel II/OP peintre. (main-d'œuvre) | 0.136 | 26.02 | 3.54 |
| % | % | Frais de chantier des unités d'ouvrage | 2 % | 17.74 | 0.35 |
|  |  | Coûts directs |  |  | 18.09 |
