# Revêtement et traitement par réalcalinisation du béton armé et de protection contre la carbonatation

- Propriété du fichier: CYPE INGENIEROS, S.A.
- Format: FIEBDC-3/2002
- Devise: EUR
- Coûts indirects: 3.00 %
- Frais généraux: 13.00 %
- Bénéfice: 6.00 %
- TVA: 20.00 %

## G Structure et gros oeuvre

### GA Transformations et réparations

#### GAC Traitements de protection d'éléments en béton armé

**GAC050** m² Revêtement et traitement par réalcalinisation du béton armé et de protection contre la carbonatation.
Application manuelle de deux couches de revêtement et traitement par réalcalinisation et de protection MasterProtect 126 "MBCC de Sika", de 3 mm d'épaisseur (rendement: 3 kg/m² chaque couche), pour la réduction de la profondeur de carbonatation et la protection postérieure du béton armé contre la carbonatation.
Inclut: Humectage et nettoyage de la surface support. Application du produit.
Critère pour le métré: Surface mesurée selon documentation graphique du Projet.
Critère pour le mémoire: On mesurera la surface réellement exécutée selon les spécifications du Projet.

| Code | U | Désignation | Quantité | Prix | Montant |
|---|---|---|---|---|---|
| mt09reh470c | kg | Revêtement et traitement par réalcalinisation et de protection MasterProtect 126 "MBCC de Sika", composé d'un mélange de ciments spéciaux, granulats de granulométrie sélectionnée et additifs, sans dissolvants, perméable à la vapeur d'eau et avec résistance aux gelées, pour la réduction de la profondeur de carbonatation et la protection postérieure du béton armé contre la carbonatation. (matériau) | 6.000 | 2.92 | 17.52 |
| mo020 | h | Compagnon professionnel III/CP2 construction. (main-d'œuvre) | 0.216 | 29.25 | 6.32 |
| mo113 | h | Ouvrier d'exécution I/OE1 construction. (main-d'œuvre) | 0.216 | 24.51 | 5.29 |
| % | % | Frais de chantier des unités d'ouvrage | 2 % | 29.13 | 0.58 |
|  |  | Coûts directs |  |  | 29.71 |
