# Renfort d'un plancher sur poutrelles en bois, avec des connecteurs et du béton léger

- Propriété du fichier: CYPE INGENIEROS, S.A.
- Format: FIEBDC-3/2002
- Devise: EUR
- Coûts indirects: 3.00 %
- Frais généraux: 13.00 %
- Bénéfice: 6.00 %
- TVA: 20.00 %

## G Structure et gros oeuvre

### GA Transformations et réparations

#### GAS Transformations d'éléments en bois

**GAS040** m² Renfort d'un plancher sur poutrelles en bois, avec des connecteurs et du béton léger.
Renfort d'un plancher sur poutrelles en bois, via la disposition dans des trous de 5 connecteurs par m² de plancher, constitués de vis d'acier galvanisé (qualité 6.8 selon NF EN ISO 898-1), de 12 mm de diamètre et 100 mm de longueur, avec tête hexagonale, filetage métrique total, écrous et rondelles, fixés aux poutres avec résine époxy-acrylate, sans styrène, MasterFlow 920 AN "MBCC de Sika"; et 15 connecteurs par m² de plancher, constitués de vis d'acier galvanisé (qualité 6.8 selon NF EN ISO 898-1), de 10 mm de diamètre et 80 mm de longueur, avec tête hexagonale, filetage métrique total, écrous et rondelles, fixés aux poutrelles avec résine époxy-acrylate, sans styrène, MasterFlow 920 AN "MBCC de Sika"; mise en place de treillis soudé PAF C 200x200 mm en acier Fe E 500 et coulage d'une dalle de compression de 5 cm d'épaisseur de béton léger LC25/28 (XC1(F); D12; S2; Cl 0,4; D1,4) prêt à l'emploi, et coulage à la benne; étaiement et désétaiement des poutrelles.
Inclut: Implantation du système de coffrage. Montage du système de coffrage. Nettoyage et assainissement des poutres et des poutrelles. Implantation et réalisation des trous dans les poutres et les poutrelles. Nettoyage des trous. Préparation de la cartouche. Application de la résine dans les trous. Mise en place des connecteurs dans les trous. Mise en place du treillis soudé avec des séparateurs homologués. Coulage et compactage du béton. Réglage et nivellement de la dalle de compression. Séchage du béton. Démontage du système de coffrage. Nettoyage des restes générés.
Critère pour le métré: Surface mesurée selon documentation graphique du Projet.
Critère pour le mémoire: On mesurera la surface réellement exécutée selon les spécifications du Projet.

| Code | U | Désignation | Quantité | Prix | Montant |
|---|---|---|---|---|---|
| mt08eff040aa | m² | Panneau structural de particules de bois pour usage en milieu humide, type P5, selon NF EN 312, de 2500x1250 mm et 15 mm d'épaisseur, avec bords droits, Euroclasse D-s2, d0 de réaction au feu, selon NF EN 13501-1, classe E1 en émission de formaldéhyde, selon NF EN 13986. (matériau) | 1.050 | 7.52 | 7.90 |
| mt07emr111d | U | Clou, de 4 mm de diamètre et 75 mm de longueur, en acier galvanisé à haute adhérence. (matériau) | 9.000 | 0.13 | 1.17 |
| mt50spa052b | m | Grosse planche en bois de pin, de 20x7,2 cm. (matériau) | 0.040 | 6.32 | 0.25 |
| mt50spa101 | kg | Clous en acier. (matériau) | 0.045 | 1.87 | 0.08 |
| mt50spa081a | U | Étai métallique télescopique, allant jusqu'à 3 m de hauteur. (matériau) | 0.013 | 19.25 | 0.25 |
| mt26reh100f | U | Cartouche de 380 ml de résine époxy-acrylate, sans styrène, MasterFlow 920 AN "MBCC de Sika", à deux composants, avec doseur et buse mélangeuse automatique, pour ancrages structuraux verticaux et horizontaux. (matériau) | 0.180 | 15.67 | 2.82 |
| mt07rem020er | U | Vis d'acier galvanisé qualité 6.8 selon NF EN ISO 898-1, type M-12, de tête hexagonale et filetage métrique total selon DIN 931 et NF EN ISO 4014, de 12 mm de diamètre et 100 mm de longueur, avec écrou et rondelle, pour son utilisation, fixés avec résine, comme connecteurs dans les poutres et les poutrelles en bois. (matériau) | 5.000 | 0.68 | 3.40 |
| mt07rem020dp | U | Vis d'acier galvanisé qualité 6.8 selon NF EN ISO 898-1, type M-10, de tête hexagonale et filetage métrique total selon DIN 931 et NF EN ISO 4014, de 10 mm de diamètre et 80 mm de longueur, avec écrou et rondelle, pour son utilisation, fixés avec résine, comme connecteurs dans les poutres et les poutrelles en bois. (matériau) | 15.000 | 0.37 | 5.55 |
| mt07ame030adg | m² | Treillis soudé PAF C 200x200 mm, avec fils de fer longitudinaux de 4,5 mm de diamètre et fils de fer transversaux de 4,5 mm de diamètre, acier Fe E 500, selon NF A35-024. (matériau) | 1.100 | 3.32 | 3.65 |
| mt07aco020m | U | Séparateur homologué pour treillis soudé. (matériau) | 1.000 | 0.09 | 0.09 |
| mt10hes070fOEe | m³ | Béton léger LC25/28 (XC1(F); D12; S2; Cl 0,4; D1,4), prêt à l'emploi, selon NF EN 206. (matériau) | 0.053 | 168.85 | 8.95 |
| op00tal010 |  | Perceuse. | 1.000 | 0.00 | 0.00 |
| au00auh010 |  | Benne à béton. | 1.000 | 0.00 | 0.00 |
| au00auh040 |  | Vibreur de béton, électrique. | 1.000 | 0.00 | 0.00 |
| mo044 | h | Compagnon professionnel III/CP2 coffreur. (main-d'œuvre) | 0.124 | 30.72 | 3.81 |
| mo091 | h | Ouvrier professionnel II/OP coffreur. (main-d'œuvre) | 0.124 | 27.32 | 3.39 |
| mo020 | h | Compagnon professionnel III/CP2 construction. (main-d'œuvre) | 0.616 | 29.25 | 18.02 |
| mo077 | h | Ouvrier professionnel II/OP construction. (main-d'œuvre) | 0.616 | 26.02 | 16.03 |
| mo043 | h | Compagnon professionnel III/CP2 ferrailleur. (main-d'œuvre) | 0.028 | 30.72 | 0.86 |
| mo090 | h | Ouvrier professionnel II/OP ferrailleur. (main-d'œuvre) | 0.028 | 27.32 | 0.76 |
| mo045 | h | Compagnon professionnel III/CP2 bétonneur. (main-d'œuvre) | 0.524 | 30.72 | 16.10 |
| mo092 | h | Ouvrier professionnel II/OP bétonneur. (main-d'œuvre) | 0.524 | 27.32 | 14.32 |
| % | % | Frais de chantier des unités d'ouvrage | 2 % | 107.40 | 2.15 |
|  |  | Coûts directs |  |  | 109.55 |
