# Mortier type Grout pour remplissage, par déversement, des appuis structuraux

- Propriété du fichier: CYPE INGENIEROS, S.A.
- Format: FIEBDC-3/2002
- Devise: EUR
- Coûts indirects: 3.00 %
- Frais généraux: 13.00 %
- Bénéfice: 6.00 %
- TVA: 20.00 %

## G Structure et gros oeuvre

### GO Poteaux, poutres et ossatures

#### GOF Béton préfabriqué

**GOF070** l Mortier type Grout pour remplissage, par déversement, des appuis structuraux.
Mortier cémenteux fluide à prestations mécaniques élevées et de retrait compensé, MasterFlow 952 "MBCC de Sika", composé de ciment, additifs spéciaux et granulats sélectionnés, exempt de chlorures, pour des application de haute précision, utilisé dans le remplissage par déversement des appuis structuraux.
Inclut: Implantation. Nettoyage de la zone d'application. Préparation du mélange. Coulage du mortier en couches successives. Séchage du mortier. Nettoyage des restes générés.
Critère pour le métré: Volume mesuré selon documentation graphique du Projet.
Critère pour le mémoire: On mesurera le volume réellement exécuté selon les spécifications du Projet.

| Code | U | Désignation | Quantité | Prix | Montant |
|---|---|---|---|---|---|
| mt09reh360k | kg | Mortier cémenteux fluide à prestations mécaniques élevées et de retrait compensé, MasterFlow 952 "MBCC de Sika", composé de ciment, additifs spéciaux et granulats sélectionnés, exempt de chlorures, pour des application de haute précision, pour ancrages et remplissages de 15 à 50 mm d'épaisseur, selon NF EN 1504-6. (matériau) | 2.300 | 0.57 | 1.31 |
| mo020 | h | Compagnon professionnel III/CP2 construction. (main-d'œuvre) | 0.006 | 29.25 | 0.18 |
| mo113 | h | Ouvrier d'exécution I/OE1 construction. (main-d'œuvre) | 0.006 | 24.51 | 0.15 |
| % | % | Frais de chantier des unités d'ouvrage | 2 % | 1.64 | 0.03 |
|  |  | Coûts directs |  |  | 1.67 |
