# Lest ou contrepoids en béton massif pour stabiliser la façade

- Propriété du fichier: CYPE INGENIEROS, S.A.
- Format: FIEBDC-3/2002
- Devise: EUR
- Coûts indirects: 3.00 %
- Frais généraux: 13.00 %
- Bénéfice: 6.00 %
- TVA: 20.00 %

## P Interventions préalables

### PA Étaiement d'éléments de structure

#### PAM Étaiement de façades

**PAM030** U Lest ou contrepoids en béton massif pour stabiliser la façade.
Lest ou contrepoids en béton massif, pour fixation d'un stabilisateur de façade, de 1x2x2 m, réalisé avec béton C12/15 (X0(F); D10; S3; Cl 1,0) prêt à l'emploi et coulage depuis le camion; montage et démontage de système de coffrage récupérable, réalisé avec panneaux métalliques, amortissables en 200 utilisations. Comprend le film de polyéthylène pour la protection du revêtement de sol existant sur la voie publique et liquide décoffrant MasterFinish RL 294 "MBCC de Sika", pour éviter l'adhérence du béton au coffrage.
Critère d'évaluation économique: Le prix comprend la démolition du lest ou du contrepoids avec un marteau-piqueur et le chargement manuel des décombres dans le camion ou la benne.
Inclut: Implantation. Mise en place du film de polyéthylène. Montage du système de coffrage. Coulage et compactage du béton. Couronnement et arase de l'élément. Démontage du système de coffrage. Séchage du béton. Démolition de l'élément. Fragmentation des décombres en pièces maniables. Retrait et stockage des décombres. Chargement manuel des décombres dans le camion ou la benne.
Critère pour le métré: Nombre d'unités prévues, selon documentation graphique du Projet.
Critère pour le mémoire: On mesurera le nombre d'unités réellement exécutées selon les spécifications du Projet.

| Code | U | Désignation | Quantité | Prix | Montant |
|---|---|---|---|---|---|
| mt16png010c | m² | Film de polyéthylène de 0,15 mm d'épaisseur et 138 g/m² de masse surfacique. (matériau) | 2.200 | 0.30 | 0.66 |
| mt08eme040 | m² | Panneaux métalliques de plusieurs dimensions, pour coffrer des éléments en béton. (matériau) | 0.060 | 52.00 | 3.12 |
| mt50spa052b | m | Grosse planche en bois de pin, de 20x7,2 cm. (matériau) | 0.240 | 6.32 | 1.52 |
| mt50spa081a | U | Étai métallique télescopique, allant jusqu'à 3 m de hauteur. (matériau) | 0.160 | 19.25 | 3.08 |
| mt08eme051a | m | Feuillard en acier galvanisé, pour coffrage métallique. (matériau) | 1.200 | 0.29 | 0.35 |
| mt08var050 | kg | Fil de fer galvanisé pour attacher, de 1,30 mm de diamètre. (matériau) | 0.600 | 1.50 | 0.90 |
| mt08var060 | kg | Pointes d'acier de 20x100 mm. (matériau) | 1.200 | 8.75 | 10.50 |
| mt08dba010g | l | Agent démoulant, à base d'huiles spéciales, émulsionnable à l'eau MasterFinish RL 294 "MBCC de Sika", pour coffrages métalliques, phénoliques ou en bois. (matériau) | 0.360 | 1.86 | 0.67 |
| mt10hmf030b | m³ | Béton massif C12/15 (X0(F); D10; S3; Cl 1,0), prêt à l'emploi, selon NF EN 206. (matériau) | 4.400 | 110.74 | 487.26 |
| mq05mai030 | h | Marteau pneumatique. (matériel) | 18.547 | 4.57 | 84.76 |
| mq05pdm010a | h | Compresseur portable électrique 2 m³/min de débit. (matériel) | 9.274 | 4.27 | 39.60 |
| au00auh020 |  | Rigole pour le coulage du béton. | 1.000 | 0.00 | 0.00 |
| au00auh040 |  | Vibreur de béton, électrique. | 1.000 | 0.00 | 0.00 |
| mo044 | h | Compagnon professionnel III/CP2 coffreur. (main-d'œuvre) | 4.483 | 30.72 | 137.72 |
| mo091 | h | Ouvrier professionnel II/OP coffreur. (main-d'œuvre) | 5.977 | 27.32 | 163.29 |
| mo045 | h | Compagnon professionnel III/CP2 bétonneur. (main-d'œuvre) | 0.249 | 30.72 | 7.65 |
| mo092 | h | Ouvrier professionnel II/OP bétonneur. (main-d'œuvre) | 1.245 | 27.32 | 34.01 |
| mo113 | h | Ouvrier d'exécution I/OE1 construction. (main-d'œuvre) | 9.962 | 24.51 | 244.17 |
| mo112 | h | Ouvrier d'exécution I/OE2 construction. (main-d'œuvre) | 29.885 | 25.31 | 756.39 |
| % | % | Frais de chantier des unités d'ouvrage | 2 % | 1975.65 | 39.51 |
|  |  | Coûts directs |  |  | 2015.16 |
