# Réparation d'un revêtement dans des zones de trafic routier, avec du mortier

- Propriété du fichier: CYPE Ingenieros S.A.
- Format: FIEBDC-3/2016
- Logiciel: Générateur de prix de la construction. CYPE Ingenieros, S.A.
- Date: 25/09/2024
- Devise: EUR
- Coûts indirects: 3 %
- Frais généraux: 13 %
- Bénéfice: 6 %
- TVA: 20 %

## A VRD et aménagements extérieurs

### AS Revêtement de sols extérieurs

#### ASR Réparation

**ASR040** m² Réparation d'un revêtement dans des zones de trafic routier, avec du mortier.
Réparation d'un revêtement dans des zones de trafic routier, avec du mortier de ciment, à prise ultra-rapide (entre 15 et 35 minutes) et résistances initiales élevées, MasterEmaco T 545 "MBCC de Sika", avec une résistance à la compression à 28 jours supérieure ou égale à 53 N/mm² et un module d'élasticité de 40000 N/mm², classe R4 selon NF EN 1504-3, application en couche de 20 mm d'épaisseur moyenne.
Critère d'évaluation économique: Le prix ne comprend pas la préparation du support.
Inclut: Humectage du support. Préparation du mélange. Application du mortier. Séchage.
Critère pour le métré: Surface mesurée selon documentation graphique du Projet.
Critère pour le mémoire: On mesurera la surface réellement exécutée selon les spécifications du Projet.

| Code | U | Désignation | Quantité | Prix | Montant |
|---|---|---|---|---|---|
| mt09bnc210d | kg | Mortier de ciment, à prise ultra-rapide (entre 15 et 35 minutes) et résistances initiales élevées, MasterEmaco T 545 "MBCC de Sika", avec une résistance à la compression à 28 jours supérieure ou égale à 53 N/mm² et un module d'élasticité de 40000 N/mm², classe R4 selon NF EN 1504-3, avec haute résistance aux agents atmosphériques et aux cycles de gel/dégel, pour la réparation des revêtements en béton dans les zones de trafic routier. (matériau) | 43.103 | 2.5 | 107.758 |
| mt08aaa010a | m³ | Eau. (matériau) | 0.03 | 1.5 | 0.045 |
| mo041 | h | Compagnon professionnel III/CP2 VRD espaces publics. (main-d'œuvre) | 0.55 | 29.25 | 16.088 |
| mo087 | h | Ouvrier professionnel II/OP VRD espaces publics. (main-d'œuvre) | 0.825 | 26.02 | 21.467 |
| % | % | Frais de chantier des unités d'ouvrage | 2 % | 145.358 | 2.907 |
|  |  | Coûts directs |  |  | 148.265 |

Déchets:
- pose: mt09bnc210d; facteur de déchet 0.0063

## Ressources

**mt09bnc210d** kg Mortier de ciment
Données techniques: Coût énergétique 8.394 MJ; Émission de CO2 0.524 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08aaa010a** m³ Eau
Données techniques: Coût énergétique 60.000 MJ; Émission de CO2 30.000 kg
