# Étanchéité liquide d'une jardinière, par l'intérieur

- Propriété du fichier: CYPE Ingenieros S.A.
- Format: FIEBDC-3/2016
- Logiciel: Générateur de prix de la construction. CYPE Ingenieros, S.A.
- Date: 12/06/2024
- Devise: EUR
- Coûts indirects: 3 %
- Frais généraux: 13 %
- Bénéfice: 6 %
- TVA: 20 %

## A VRD et aménagements extérieurs

### AV Espaces verts et mobilier urbain

#### AVH Jardinières

**AVH020** m² Étanchéité liquide d'une jardinière, par l'intérieur.
Étanchéité liquide d'une jardinière, par l'intérieur, avec une couche d'imperméabilisant liquide, MasterSeal M 860 "MBCC de Sika", de couleur grise, à deux composants à base de résine polyurée sans dissolvants et pigments; application préalable d'une couche d'impression incolore à deux composants, MasterTop P 622 "MBCC de Sika", à base de résine époxy sans dissolvants, à viscosité faible. Comprend géotextile non tissé de fibres de polyester et le mastic thixotropique, pour la résolution des points singuliers.
Inclut: Nettoyage et préparation de la surface. Application de la couche d'apprêt. Résolution des points singuliers. Application de l'imperméabilisant.
Critère pour le métré: Surface mesurée selon documentation graphique du Projet.
Critère pour le mémoire: On mesurera la surface réellement exécutée selon les spécifications du Projet.

| Code | U | Désignation | Quantité | Prix | Montant |
|---|---|---|---|---|---|
| mt27upx040c | kg | Impression incolore à deux composants, MasterTop P 622 "MBCC de Sika", à base de résine époxy sans dissolvants, à viscosité faible, à appliquer sur surface support en béton ou en mortier. (matériau) | 0.4 | 12.87 | 5.148 |
| mt15dag504a | m² | Géotextile non tissé de fibres de polyester, de 100 g/m² de masse surfacique et 0,82 mm d'épaisseur, fourni en rouleaux de 0,2x100 m. (matériau) | 0.05 | 3.08 | 0.154 |
| mt15dag502a | kg | Mastic thixotropique à base de polyuréthane liquide, couleur grise. (matériau) | 0.1 | 19.52 | 1.952 |
| mt15bas165a | kg | Imperméabilisant liquide, MasterSeal M 860 "MBCC de Sika", de couleur grise, à deux composants à base de résine polyurée sans dissolvants et pigments, perméable à la vapeur d'eau, avec dureté Shore A approchée de 75, selon NF EN ISO 868 et élongation à la rupture >= 700%, selon NF EN ISO 8339, à appliquer avec une truelle dentée, pour former une membrane imperméable dans les toitures terrasses ou inclinées, selon NF EN 13813. (matériau) | 1.6 | 16.23 | 25.968 |
| mo032 | h | Compagnon professionnel III/CP2 poseur de produits imperméabilisants. (main-d'œuvre) | 0.166 | 29.25 | 4.856 |
| mo070 | h | Ouvrier professionnel II/OP poseur de produits imperméabilisants. (main-d'œuvre) | 0.166 | 26.02 | 4.319 |
| % | % | Frais de chantier des unités d'ouvrage | 2 % | 42.397 | 0.848 |
|  |  | Coûts directs |  |  | 43.245 |

Déchets:
- pose: mt27upx040c; facteur de déchet 0.03
- pose: mt15dag504a; facteur de déchet 0.035
- pose: mt15dag502a Mastic thixotropique à base de polyuréthane liquide, couleur grise; facteur de déchet 0.03
- pose: mt15bas165a; facteur de déchet 0.03

## Ressources

**mt27upx040c** kg Impression incolore à deux composants
Données techniques: Coût énergétique 86.761 MJ; Émission de CO2 3.294 kg; Code CED 17 09 04; Masse de l'élément 1 kg; Volume 0.000667 m3
Déchets:
- emballage: re170203 Plastique. (composant de déchet); quantité 0.003 kg; Code CED 17 02 03; Masse de l'élément 1 kg; Volume 0.001667 m3

**mt15dag504a** m² Géotextile non tissé de fibres de polyester
Données techniques: Coût énergétique 7.572 MJ; Émission de CO2 0.389 kg; Code CED 17 06 04; Masse de l'élément 0.1 kg; Volume 0.000167 m3
Déchets:
- emballage: re170203 Plastique; quantité 0.034 kg

**mt15dag502a** kg Mastic thixotropique à base de polyuréthane liquide, couleur grise
Données techniques: Coût énergétique 144.209 MJ; Émission de CO2 7.002 kg; Code CED 17 09 04; Masse de l'élément 1 kg; Volume 0.000667 m3
Déchets:
- emballage: re150104 Emballages métalliques. (composant de déchet); quantité 0.003 kg; Code CED 15 01 04; Masse de l'élément 1 kg; Volume 0.001667 m3

**mt15bas165a** kg Imperméabilisant liquide
Données techniques: Coût énergétique 86.761 MJ; Émission de CO2 3.294 kg; Code CED 17 09 04; Masse de l'élément 1 kg; Volume 0.000667 m3
Déchets:
- emballage: re170203 Plastique; quantité 0.003 kg
