# Imperméabilisation des coins et des rencontres avec du mortier

- Propriété du fichier: CYPE Ingenieros S.A.
- Format: FIEBDC-3/2016
- Logiciel: Générateur de prix de la construction. CYPE Ingenieros, S.A.
- Date: 04/07/2024
- Devise: EUR
- Coûts indirects: 3 %
- Frais généraux: 13 %
- Bénéfice: 6 %
- TVA: 20 %

## E Enveloppe et finition extérieure

### EE Étanchéité: imperméabilisations

#### EEP Points singuliers

**EEP010** m Imperméabilisation des coins et des rencontres avec du mortier.
Renfort d'imperméabilisation des coins et des rencontres entre les parements de ciment, béton ou blocs en béton, par ouverture d'une saignée continue de 2x1 cm, en réalisant des arêtes droites, introduction dans celle-ci d'un joint étanche déformable et scellement avec un mastic étanche et déformable, et finalisation de l'angle concave, en arrondi, avec du mortier à prise rapide, MasterSeal 590 "MBCC de Sika", avec une résistance à la compression à 28 jours supérieure ou égale à 50 N/mm², appliqué en plusieurs couches, avec un rayon de courbure de 10 cm.
Inclut: Ouverture d'une saignée formant des arêtes droites. Retrait et entassement des restes de travaux. Nettoyage des restes d'ouvrage. Chargement manuel des restes de travaux dans le camion ou la benne. Mise en place d'un joint étanche déformable. Scellement avec un mastic étanche et déformable. Réalisation avec du mortier de l'angle en arrondi.
Critère pour le métré: Longueur mesurée selon documentation graphique du Projet.
Critère pour le mémoire: On mesurera la longueur réellement exécutée selon les spécifications du Projet.

| Code | U | Désignation | Quantité | Prix | Montant |
|---|---|---|---|---|---|
| mt15bas170b | m | Profilé hydro-expansif constitué d'un mélange extrudé et vulcanisé de caoutchouc naturel, caoutchouc synthétique et résines hydro-expansives, de 20x10 mm, avec une capacité de gonflement en présence d'eau du 250% et résistance élevée à la pression hydrostatique. (matériau) | 1 | 6.88 | 6.880 |
| mt15sja120 | kg | Scellement avec un mastic étanche et déformable. (matériau) | 1 | 2.45 | 2.450 |
| mt28reh010d | kg | Mortier à prise rapide, MasterSeal 590 "MBCC de Sika", avec une résistance à la compression à 28 jours supérieure ou égale à 50 N/mm², type GP CSIV W2, selon NF EN 998-1. (matériau) | 3 | 4.54 | 13.620 |
| mo112 | h | Ouvrier d'exécution I/OE2 construction. (main-d'œuvre) | 0.217 | 25.31 | 5.492 |
| mo032 | h | Compagnon professionnel III/CP2 poseur de produits imperméabilisants. (main-d'œuvre) | 0.087 | 29.25 | 2.545 |
| mo070 | h | Ouvrier professionnel II/OP poseur de produits imperméabilisants. (main-d'œuvre) | 0.087 | 26.02 | 2.264 |
| % | % | Frais de chantier des unités d'ouvrage | 2 % | 33.251 | 0.665 |
|  |  | Coûts directs |  |  | 33.916 |

Déchets:
- pose: mt15bas170b; facteur de déchet 0.06
- pose: mt15sja120 Scellement avec un mastic étanche et déformable; facteur de déchet 0.051238
- pose: mt28reh010d; facteur de déchet 0.0066

## Ressources

**mt15bas170b** m Profilé hydro-expansif constitué d'un mélange extrudé et vulcanisé de caoutchouc naturel
Données techniques: Coût énergétique 21.160 MJ; Émission de CO2 0.930 kg; Code CED 17 09 04; Masse de l'élément 0.24 kg; Volume 0.00016 m3
Déchets:
- emballage: re150101 Emballages en papier et en carton. (composant de déchet); quantité 0.058 kg; Code CED 15 01 01; Masse de l'élément 1 kg; Volume 0.001333 m3

**mt15sja120** kg Scellement avec un mastic étanche et déformable
Données techniques: Coût énergétique 0.291 MJ; Émission de CO2 0.014 kg; Code CED 17 09 04; Masse de l'élément 1 kg; Volume 0.000667 m3
Déchets:
- emballage: re170203 Plastique. (composant de déchet); quantité 0.003 kg; Code CED 17 02 03; Masse de l'élément 1 kg; Volume 0.001667 m3

**mt28reh010d** kg Mortier à prise rapide
Données techniques: Coût énergétique 3.340 MJ; Émission de CO2 0.250 kg; Code CED 17 01 01; Masse de l'élément 1 kg; Volume 0.000667 m3
