# Scellement imperméabilisant extérieur du joint périphérique entre une traversée de paroi et le conduit d'installations, dans mur de façade

- Propriété du fichier: CYPE Ingenieros S.A.
- Format: FIEBDC-3/2016
- Logiciel: Générateur de prix de la construction. CYPE Ingenieros, S.A.
- Date: 12/06/2024
- Devise: EUR
- Coûts indirects: 3 %
- Frais généraux: 13 %
- Bénéfice: 6 %
- TVA: 20 %

## E Enveloppe et finition extérieure

### EE Étanchéité: imperméabilisations

#### EEP Points singuliers

**EEP040** U Scellement imperméabilisant extérieur du joint périphérique entre une traversée de paroi et le conduit d'installations, dans mur de façade.
Scellement imperméabilisant extérieur du joint périphérique de 15 mm de largeur, entre une traversée de paroi en PVC de 90 mm de diamètre et le conduit d'installations introduit à l'intérieur, avec mastic élastomère monocomposant à base de polyuréthane, MasterSeal NP 474 "MBCC de Sika", de couleur blanche, sur cordon en polyéthylène expansé à cellules fermées, de section circulaire de 20 mm de diamètre, MasterSeal 920 "MBCC de Sika", placé à une profondeur d'au moins de 2 cm depuis le bord extérieur de la traversée de paroi laquelle sera fixée au préalable, avec du mortier de ciment hydrofuge, à l'intérieur d'une ouverture réalisée dans le mur de façade allant jusqu'à 40 cm d'épaisseur, et une injection postérieure de mousse de polyuréthane depuis la partie intérieure vers le fond du joint.
Inclut: Implantation. Perforation du mur. Fixation de la traversée de paroi. Mise en place du conduit à l'intérieur de la traversée de paroi. Remplissage du fond de joint. Injection de la mousse de polyuréthane. Application du mastic. Arrêts du revêtement extérieur du mur dans la rencontre avec la traversée de paroi.
Critère pour le métré: Nombre d'unités prévues, selon documentation graphique du Projet.
Critère pour le mémoire: On mesurera le nombre d'unités réellement exécutées selon les spécifications du Projet.

| Code | U | Désignation | Quantité | Prix | Montant |
|---|---|---|---|---|---|
| mt15bas010B | m | Cordon en polyéthylène expansé à cellules fermées, de section circulaire de 20 mm de diamètre, MasterSeal 920 "MBCC de Sika", pour le remplissage de fond de joint. (matériau) | 0.283 | 0.17 | 0.048 |
| mt15bas030m | U | Cartouche de mastic élastomère monocomposant à base de polyuréthane, MasterSeal NP 474 "MBCC de Sika", de couleur blanche, de 600 ml, type F-25 HM selon NF EN ISO 11600, à haute adhérence et à durcissement rapide, avec des propriétés élastiques élevées, résistance aux intempéries, au vieillissement et aux rayons UV, apte pour être en contact avec eau potable, dureté Shore A approchée de 35 et allongement en rupture > 600%, selon NF EN ISO 11600. (matériau) | 0.071 | 6.58 | 0.467 |
| mt36tvg010ea | m | Tube en PVC, de 90 mm de diamètre et 1,2 mm d'épaisseur. (matériau) | 0.5 | 1.95 | 0.975 |
| mt08aaa010a | m³ | Eau. (matériau) | 0.006 | 1.5 | 0.009 |
| mt09mif010ka | t | Mortier industriel pour maçonnerie, de ciment, couleur grise, avec adjuvant hydrofuge, catégorie M-10 (résistance à la compression 10 N/mm²), fourni en sacs, selon NF EN 998-2. (matériau) | 0.006 | 65.98 | 0.396 |
| mt13blw110b | U | Aérosol de 750 cm³ de mousse de polyuréthane, de 22,5 kg/m³ de densité, 140% d'expansion, 18 N/cm² de résistance à la traction et 20 N/cm² de résistance à la flexion, conductivité thermique 0,04 W/(mK), stable de -40°C à 100°C; à appliquer avec tube flexible; selon NF EN 13165. (matériau) | 0.32 | 7.2 | 2.304 |
| mo020 | h | Compagnon professionnel III/CP2 construction. (main-d'œuvre) | 0.109 | 29.25 | 3.188 |
| mo112 | h | Ouvrier d'exécution I/OE2 construction. (main-d'œuvre) | 0.109 | 25.31 | 2.759 |
| % | % | Frais de chantier des unités d'ouvrage | 2 % | 10.146 | 0.203 |
|  |  | Coûts directs |  |  | 10.349 |

Déchets:
- pose: mt15bas010B; facteur de déchet 0.044
- pose: mt15bas030m; facteur de déchet 0.06
- pose: mt36tvg010ea Tube en PVC, de 90 mm de diamètre et 1,2 mm d'épaisseur; facteur de déchet 0.08
- pose: mt09mif010ka; facteur de déchet 0.0189
- pose: mt13blw110b; facteur de déchet 0.024

## Ressources

**mt15bas010B** m Cordon en polyéthylène expansé à cellules fermées
Données techniques: Coût énergétique 46.272 MJ; Émission de CO2 1.374 kg; Code CED 17 02 03; Masse de l'élément 0.298 kg; Volume 0.000497 m3
Déchets:
- emballage: re170201 Bois. (composant de déchet); quantité 0.04 kg; Code CED 17 02 01; Masse de l'élément 1 kg; Volume 0.000909 m3

**mt15bas030m** U Cartouche de mastic élastomère monocomposant à base de polyuréthane
Données techniques: Coût énergétique 113.498 MJ; Émission de CO2 5.521 kg; Code CED 17 09 04; Masse de l'élément 0.72 kg; Volume 0.00048 m3
Déchets:
- emballage: re170203 Plastique. (composant de déchet); quantité 0.1 kg; Code CED 17 02 03; Masse de l'élément 1 kg; Volume 0.001667 m3

**mt36tvg010ea** m Tube en PVC, de 90 mm de diamètre et 1,2 mm d'épaisseur
Données techniques: Coût énergétique 94.374 MJ; Émission de CO2 1.729 kg; Code CED 17 02 03; Masse de l'élément 1.23 kg; Volume 0.00205 m3
Déchets:
- emballage: re150101 Emballages en papier et en carton. (composant de déchet); quantité 0.018 kg; Code CED 15 01 01; Masse de l'élément 1 kg; Volume 0.001333 m3
- emballage: re170201 Bois; quantité 0.052 kg
- emballage: re170203 Plastique; quantité 0.003 kg

**mt08aaa010a** m³ Eau
Données techniques: Coût énergétique 60.000 MJ; Émission de CO2 30.000 kg

**mt09mif010ka** t Mortier industriel pour maçonnerie
Données techniques: Coût énergétique 2050.870 MJ; Émission de CO2 177.583 kg; Code CED 17 01 01; Masse de l'élément 1000 kg; Volume 0.666667 m3
Déchets:
- emballage: re150101 Emballages en papier et en carton; quantité 8.571 kg
- emballage: re170201 Bois; quantité 0.463 kg
- emballage: re170203 Plastique; quantité 0.241 kg

**mt13blw110b** U Aérosol de 750 cm³ de mousse de polyuréthane
Données techniques: Coût énergétique 4.178 MJ; Émission de CO2 0.208 kg; Code CED 17 06 04; Masse de l'élément 0.01875 kg; Volume 0.000031 m3
Déchets:
- emballage: re150104 Emballages métalliques. (composant de déchet); quantité 0.15 kg; Code CED 15 01 04; Masse de l'élément 1 kg; Volume 0.001667 m3
