# Imprégnation pour la protection des éléments en béton armé et précontraint contre la corrosion

- Propriété du fichier: CYPE Ingenieros S.A.
- Format: FIEBDC-3/2016
- Logiciel: Générateur de prix de la construction. CYPE Ingenieros, S.A.
- Date: 25/09/2024
- Devise: EUR
- Coûts indirects: 3 %
- Frais généraux: 13 %
- Bénéfice: 6 %
- TVA: 20 %

## E Enveloppe et finition extérieure

### ES Traitements spéciaux de façade

#### ESC Anticorrosion

**ESC020** m² Imprégnation pour la protection des éléments en béton armé et précontraint contre la corrosion.
Application manuelle de deux couches d'imprégnation incolore inhibitrice à la corrosion migrante, (rendement: 0,5 kg/m²), pour la protection des éléments en béton armé et précontraint contre la corrosion.
Inclut: Nettoyage de la surface support. Application du produit.
Critère pour le métré: Surface mesurée selon documentation graphique du Projet, avec le même critère que le support de base.
Critère pour le mémoire: On mesurera la surface réellement exécutée selon les spécifications du Projet, avec le même critère que le support de base.

| Code | U | Désignation | Quantité | Prix | Montant |
|---|---|---|---|---|---|
| mt27tsd040b | kg | Imprégnation incolore inhibitrice à la corrosion migrante, pour la protection face à la corrosion des éléments en béton armé et précontraint. (matériau) | 0.5 | 11.19 | 5.595 |
| mo020 | h | Compagnon professionnel III/CP2 construction. (main-d'œuvre) | 0.165 | 29.25 | 4.826 |
| mo113 | h | Ouvrier d'exécution I/OE1 construction. (main-d'œuvre) | 0.165 | 24.51 | 4.044 |
| % | % | Frais de chantier des unités d'ouvrage | 2 % | 14.465 | 0.289 |
|  |  | Coûts directs |  |  | 14.754 |

Déchets:
- pose: mt27tsd040b; facteur de déchet 0.03

## Ressources

**mt27tsd040b** kg Imprégnation incolore inhibitrice à la corrosion migrante
Données techniques: Coût énergétique 0.291 MJ; Émission de CO2 0.014 kg; Code CED 17 09 04; Masse de l'élément 1 kg; Volume 0.000667 m3
Déchets:
- emballage: re170203 Plastique. (composant de déchet); quantité 0.003 kg; Code CED 17 02 03; Masse de l'élément 1 kg; Volume 0.001667 m3
