# Pont d'adhérence entre mortier de réparation et béton existant, et protecteur d'armatures en acier, à base de résine époxy

- Propriété du fichier: CYPE Ingenieros S.A.
- Format: FIEBDC-3/2016
- Logiciel: Générateur de prix de la construction. CYPE Ingenieros, S.A.
- Date: 25/09/2024
- Devise: EUR
- Coûts indirects: 3 %
- Frais généraux: 13 %
- Bénéfice: 6 %
- TVA: 20 %

## G Structure et gros oeuvre

### GA Transformations et réparations

#### GAC Traitements de protection d'éléments en béton armé

**GAC020** m² Pont d'adhérence entre mortier de réparation et béton existant, et protecteur d'armatures en acier, à base de résine époxy.
Application manuelle d'impression active à deux composants à base de résine époxy, MasterEmaco P 2000 BP "MBCC de Sika", de couleur rouge, garantissant l'adhérence entre les deux, (rendement: 1 kg/m²).
Critère d'évaluation économique: Le prix ne comprend pas le mortier de réparation.
Inclut: Nettoyage de la surface support. Préparation du mélange. Application du produit.
Critère pour le métré: Surface mesurée selon documentation graphique du Projet.
Critère pour le mémoire: On mesurera la surface réellement exécutée selon les spécifications du Projet.

| Code | U | Désignation | Quantité | Prix | Montant |
|---|---|---|---|---|---|
| mt09reh040n | kg | Impression active à deux composants à base de résine époxy, MasterEmaco P 2000 BP "MBCC de Sika", de couleur rouge, imperméable à l'eau, à l'oxygène, aux chlorures et aux huiles, pour la protection et la passivation des armatures en acier, et comme pont d'adhérence entre béton ou mortier frais et béton ou mortier durci (matériau) | 1 | 10.15 | 10.150 |
| mo112 | h | Ouvrier d'exécution I/OE2 construction. (main-d'œuvre) | 0.123 | 25.31 | 3.113 |
| % | % | Frais de chantier des unités d'ouvrage | 2 % | 13.263 | 0.265 |
|  |  | Coûts directs |  |  | 13.528 |

Déchets:
- pose: mt09reh040n; facteur de déchet 0.03

## Ressources

**mt09reh040n** kg Impression active à deux composants à base de résine époxy
Données techniques: Coût énergétique 86.761 MJ; Émission de CO2 3.294 kg; Code CED 17 09 04; Masse de l'élément 1 kg; Volume 0.000667 m3
Déchets:
- emballage: re170203 Plastique. (composant de déchet); quantité 0.003 kg; Code CED 17 02 03; Masse de l'élément 1 kg; Volume 0.001667 m3
