# Réparation structurale du béton, avec du mortier fluide à base de ciment

- Propriété du fichier: CYPE Ingenieros S.A.
- Format: FIEBDC-3/2016
- Logiciel: Générateur de prix de la construction. CYPE Ingenieros, S.A.
- Date: 25/09/2024
- Devise: EUR
- Coûts indirects: 3 %
- Frais généraux: 13 %
- Bénéfice: 6 %
- TVA: 20 %

## G Structure et gros oeuvre

### GA Transformations et réparations

#### GAE Réparation d'éléments en béton

**GAE060** m² Réparation structurale du béton, avec du mortier fluide à base de ciment.
Application manuelle de mortier fluide monocomposant, renforcé avec des fibres et résistant aux sulfates, de résistance mécanique élevée, module d'élasticité élevé et retrait compensé, MasterEmaco S 5450 PG "MBCC de Sika", avec une résistance à la compression à 28 jours supérieure ou égale à 55 N/mm² et un module d'élasticité supérieur ou égal à 20000 N/mm², classe R4, type CC, selon NF EN 1504-3, Euroclasse A1 de réaction au feu, selon NF EN 13501-1, composé de ciment, granulats de granulométrie sélectionnée et fibres synthétiques de polyacrylonitrile, avec faible teneur en chrome et exempt de chlorures, en couche de 40 mm d'épaisseur moyenne, de consistance fluide, pour la réparation et le renfort structural de plancher en béton.
Critère d'évaluation économique: Le prix comprend le montage et le démontage du système de coffrage.
Inclut: Humectage de la surface support. Montage du système de coffrage. Préparation du mélange. Application du produit. Séchage. Démontage du système de coffrage.
Critère pour le métré: Surface mesurée selon documentation graphique du Projet.
Critère pour le mémoire: On mesurera la surface réellement exécutée selon les spécifications du Projet.

| Code | U | Désignation | Quantité | Prix | Montant |
|---|---|---|---|---|---|
| mt09reh070d | kg | Mortier fluide monocomposant, renforcé avec des fibres et résistant aux sulfates, de résistance mécanique élevée, module d'élasticité élevé et retrait compensé, MasterEmaco S 5450 PG "MBCC de Sika", avec une résistance à la compression à 28 jours supérieure ou égale à 55 N/mm² et un module d'élasticité supérieur ou égal à 20000 N/mm², classe R4, type CC, selon NF EN 1504-3, Euroclasse A1 de réaction au feu, selon NF EN 13501-1, composé de ciment, granulats de granulométrie sélectionnée et fibres synthétiques de polyacrylonitrile, avec faible teneur en chrome et exempt de chlorures, perméable à la vapeur d'eau, imperméable à l'eau et aux chlorures et avec effet protecteur face à la carbonatation, pour réparation structurale du béton. (matériau) | 76 | 1.06 | 80.560 |
| mt08aaa010a | m³ | Eau. (matériau) | 0.008 | 1.5 | 0.012 |
| mt50spa052b | m | Grosse planche en bois de pin, de 20x7,2 cm. (matériau) | 0.02 | 6.32 | 0.126 |
| mt50spa101 | kg | Clous en acier. (matériau) | 0.03 | 1.87 | 0.056 |
| mt50spa081a | U | Étai métallique télescopique, allant jusqu'à 3 m de hauteur. (matériau) | 0.013 | 19.25 | 0.250 |
| mo020 | h | Compagnon professionnel III/CP2 construction. (main-d'œuvre) | 0.154 | 29.25 | 4.505 |
| mo113 | h | Ouvrier d'exécution I/OE1 construction. (main-d'œuvre) | 0.154 | 24.51 | 3.775 |
| % | % | Frais de chantier des unités d'ouvrage | 2 % | 89.284 | 1.786 |
|  |  | Coûts directs |  |  | 91.070 |

Déchets:
- pose: mt09reh070d; facteur de déchet 0.0063
- pose: mt50spa052b Grosse planche en bois de pin, de 20x7,2 cm; facteur de déchet 1
- pose: mt50spa101 Clous en acier; facteur de déchet 0.0045
- pose: mt50spa081a Étai métallique télescopique, allant jusqu'à 3 m de hauteur; facteur de déchet 1

## Ressources

**mt09reh070d** kg Mortier fluide monocomposant
Données techniques: Coût énergétique 7.204 MJ; Émission de CO2 0.454 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08aaa010a** m³ Eau
Données techniques: Coût énergétique 60.000 MJ; Émission de CO2 30.000 kg

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3
