# Injection des résines dans les fissures, pour réparation structurale

- Propriété du fichier: CYPE Ingenieros S.A.
- Format: FIEBDC-3/2016
- Logiciel: Générateur de prix de la construction. CYPE Ingenieros, S.A.
- Date: 25/09/2024
- Devise: EUR
- Coûts indirects: 3 %
- Frais généraux: 13 %
- Bénéfice: 6 %
- TVA: 20 %

## G Structure et gros oeuvre

### GA Transformations et réparations

#### GAE Réparation d'éléments en béton

**GAE270** m Injection des résines dans les fissures, pour réparation structurale.
Injection dans une fissure avec lait fluide à deux composants à base de résine époxy, MasterInject 1360 "MBCC de Sika", avec durcisseur aminique, sans dissolvants, (rendement: 0,5 kg/m), appliquée à l'aide d'un équipement d'injection à basse pression, pour réparation structurale dans un élément en béton.
Critère d'évaluation économique: Le prix ne comprend ni le nettoyage de l'intérieur de la fissure ni la mise en place des injecteurs.
Inclut: Prémélange des composants de la résine. Connexion du tuyau au injecteurs. Injection mécanique du lait. Déconnexion du tuyau. Nettoyage superficiel.
Critère pour le métré: Longueur mesurée selon documentation graphique du Projet.
Critère pour le mémoire: On mesurera la longueur réellement exécutée selon les spécifications du Projet.

| Code | U | Désignation | Quantité | Prix | Montant |
|---|---|---|---|---|---|
| mt09reh130d | kg | Lait fluide à deux composants à base de résine époxy, MasterInject 1360 "MBCC de Sika", avec durcisseur aminique, sans dissolvants, comme remplissage de transmission d'efforts pour injection des fissures, sèches ou humides, avec une résistance à la traction supérieure à 2,5 N/mm² de plus de 0,2 mm de largeur, température d'application entre 5°C et 30°C, selon NF EN 1504-5. (matériau) | 0.5 | 24.62 | 12.310 |
| mq06eim010 | h | Matériel pour injection manuelle de mortiers fluides et résines. (matériel) | 0.128 | 1.72 | 0.220 |
| mo020 | h | Compagnon professionnel III/CP2 construction. (main-d'œuvre) | 0.136 | 29.25 | 3.978 |
| mo112 | h | Ouvrier d'exécution I/OE2 construction. (main-d'œuvre) | 0.136 | 25.31 | 3.442 |
| % | % | Frais de chantier des unités d'ouvrage | 2 % | 19.950 | 0.399 |
|  |  | Coûts directs |  |  | 20.349 |

Déchets:
- pose: mt09reh130d; facteur de déchet 0.03

## Ressources

**mt09reh130d** kg Lait fluide à deux composants à base de résine époxy
Données techniques: Coût énergétique 86.761 MJ; Émission de CO2 3.294 kg; Code CED 17 09 04; Masse de l'élément 1 kg; Volume 0.000667 m3
Déchets:
- emballage: re170203 Plastique. (composant de déchet); quantité 0.003 kg; Code CED 17 02 03; Masse de l'élément 1 kg; Volume 0.001667 m3
