# Plancher unidirectionnel avec poutrelles visibles

- Propriété du fichier: CYPE Ingenieros S.A.
- Format: FIEBDC-3/2016
- Logiciel: Générateur de prix de la construction. CYPE Ingenieros, S.A.
- Date: 25/09/2024
- Devise: EUR
- Coûts indirects: 3 %
- Frais généraux: 13 %
- Bénéfice: 6 %
- TVA: 20 %

## G Structure et gros oeuvre

### GP Planchers

#### GPH Poutrelles et entrevous

**GPH030** m² Plancher unidirectionnel avec poutrelles visibles.
Plancher unidirectionnel en béton armé, avec poutrelle visible, horizontal, avec une hauteur sous plafond de jusqu'à 3 m, épaisseur 28 cm, réalisé avec béton C25/30 (XC1(F); D10; S3; Cl 0,4) prêt à l'emploi, et coulage à la benne avec un volume total de béton de 0,064 m³/m², et acier Fe E 500 en zone de renfort au moments négatifs et de connecteurs de poutrelles et de chaînages, avec une quantité totale de 2 kg/m²; montage et démontage d'un système de coffrage partiel, avec finition à revêtir, constitué de: surface coffrante en panneaux en bois traité, renforcés avec des tiges et des profilés, et planches en bois, amortissables en 25 utilisations, structure support horizontale de poutrelles métalliques et accessoires de montage, amortissables en 150 utilisations et structure support verticale d'étais métalliques, amortissables en 150 utilisations; poutrelle en béton visible, imitation bois, 8x20 cm; entrevous plat en terre cuite, avec le bord lisse, 60x23x3,5 cm; dalle de compression de 4 cm d'épaisseur, avec armature de répartition formée par treillis soudé PAF C 200x200 mm en acier Fe E 500. Comprend agent filmogène MasterKure 215 WB "MBCC de Sika", pour le séchage des bétons et des mortiers.
Critère d'évaluation économique: Le prix comprend le ferraillage de l'armature (coupe, façonnage et assemblage des éléments) en atelier et la pose en coffrage sur site, mais il ne comprend ni les poteaux ni les poutres.
Inclut: Implantation du système de coffrage. Montage du système de coffrage. Implantation de la géométrie de l'étage sur le coffrage. Mise en place des poutrelles et des entrevous. Mise en place des armatures. Coulage et compactage du béton. Réglage et nivellement de la dalle de compression. Séchage du béton. Démontage du système de coffrage.
Critère pour le métré: Surface mesurée en grandeur nature à partir des faces extérieures des chaînages non structuraux, selon documentation graphique du Projet, en déduisant les ouvertures de surface supérieure à 6 m².
Critère pour le mémoire: On mesurera, en grandeur réelle, à partir des faces extérieures des chaînages non structuraux, la surface réellement exécutée selon les spécifications du Projet, en déduisant les ouvertures de surface supérieure à 6 m². Tous les éléments intégrants de la structure signalés dans les plans et les détails du projet seront considérés comme inclus.

| Code | U | Désignation | Quantité | Prix | Montant |
|---|---|---|---|---|---|
| mt08eft030a | m² | Panneau en bois traité, de 22 mm d'épaisseur, renforcé avec des tiges et des profilés. (matériau) | 0.022 | 45.5 | 1.001 |
| mt50spa052b | m | Grosse planche en bois de pin, de 20x7,2 cm. (matériau) | 0.044 | 6.32 | 0.278 |
| mt08eva030 | m² | Structure support pour coffrage récupérable, composée de: poutrelles métalliques et accessoires de montage. (matériau) | 0.004 | 102 | 0.408 |
| mt50spa081a | U | Étai métallique télescopique, allant jusqu'à 3 m de hauteur. (matériau) | 0.027 | 19.25 | 0.520 |
| mt08cim030b | m³ | Bois de pin. (matériau) | 0.002 | 355.5 | 0.711 |
| mt08var060 | kg | Pointes d'acier de 20x100 mm. (matériau) | 0.02 | 8.75 | 0.175 |
| mt08dba010g | l | Agent démoulant, à base d'huiles spéciales, émulsionnable à l'eau MasterFinish RL 294 "MBCC de Sika", pour coffrages métalliques, phénoliques ou en bois. (matériau) | 0.015 | 1.86 | 0.028 |
| mt07bce030c | U | Entrevous plat en terre cuite, avec le bord lisse, 60x23x3,5 cm. (matériau) | 7.246 | 2.96 | 21.448 |
| mt07vse020m | m | Poutrelle en béton visible, imitation bois, Lmoyenne = <4 m, 8x20 cm. (matériau) | 0.167 | 27.14 | 4.532 |
| mt07vse020n | m | Poutrelle en béton visible, imitation bois, Lmoyenne = 4/5 m, 8x20 cm. (matériau) | 0.917 | 28.2 | 25.859 |
| mt07vse020o | m | Poutrelle en béton visible, imitation bois, Lmoyenne = 5/6 m, 8x20 cm. (matériau) | 0.5 | 29.3 | 14.650 |
| mt07aco050a | kg | Ferraille élaborée en atelier industriel avec barres en acier haute adhérence, Fe E 500, de divers diamètres. (matériau) | 2 | 2.62 | 5.240 |
| mt08var050 | kg | Fil de fer galvanisé pour attacher, de 1,30 mm de diamètre. (matériau) | 0.02 | 1.5 | 0.030 |
| mt07ame030adg | m² | Treillis soudé PAF C 200x200 mm, avec fils de fer longitudinaux de 4,5 mm de diamètre et fils de fer transversaux de 4,5 mm de diamètre, acier Fe E 500, selon NF A35-024. (matériau) | 1.1 | 3.32 | 3.652 |
| mt10haf030fOEc | m³ | Béton C25/30 (XC1(F); D10; S3; Cl 0,4), prêt à l'emploi, selon NF EN 206. (matériau) | 0.067 | 144.97 | 9.713 |
| mt08cur020d | l | Agent filmogène MasterKure 215 WB "MBCC de Sika", pour le séchage des bétons et des mortiers. (matériau) | 0.15 | 1.61 | 0.242 |
| mo044 | h | Compagnon professionnel III/CP2 coffreur. (main-d'œuvre) | 0.585 | 30.72 | 17.971 |
| mo091 | h | Ouvrier professionnel II/OP coffreur. (main-d'œuvre) | 0.585 | 27.32 | 15.982 |
| mo043 | h | Compagnon professionnel III/CP2 ferrailleur. (main-d'œuvre) | 0.025 | 30.72 | 0.768 |
| mo090 | h | Ouvrier professionnel II/OP ferrailleur. (main-d'œuvre) | 0.025 | 27.32 | 0.683 |
| mo045 | h | Compagnon professionnel III/CP2 bétonneur. (main-d'œuvre) | 0.025 | 30.72 | 0.768 |
| mo092 | h | Ouvrier professionnel II/OP bétonneur. (main-d'œuvre) | 0.099 | 27.32 | 2.705 |
| % | % | Frais de chantier des unités d'ouvrage | 2 % | 127.364 | 2.547 |
|  |  | Coûts directs |  |  | 129.911 |

Déchets:
- pose: mt08eft030a Panneau en bois traité, de 22 mm d'épaisseur, renforcé avec des tiges et des profilés; facteur de déchet 1
- pose: mt50spa052b Grosse planche en bois de pin, de 20x7,2 cm; facteur de déchet 1
- pose: mt50spa081a Étai métallique télescopique, allant jusqu'à 3 m de hauteur; facteur de déchet 1
- pose: mt08cim030b Bois de pin; facteur de déchet 1
- pose: mt08var060 Pointes d'acier de 20x100 mm; facteur de déchet 0.0045
- pose: mt08dba010g; facteur de déchet 0.07
- pose: mt07bce030c Entrevous plat en terre cuite, avec le bord lisse, 60x23x3,5 cm; facteur de déchet 0.0245
- pose: mt07vse020m Poutrelle en béton visible, imitation bois, Lmoyenne = <4 m, 8x20 cm; facteur de déchet 0.0157243
- pose: mt07vse020n Poutrelle en béton visible, imitation bois, Lmoyenne = 4/5 m, 8x20 cm; facteur de déchet 0.0144432
- pose: mt07vse020o Poutrelle en béton visible, imitation bois, Lmoyenne = 5/6 m, 8x20 cm; facteur de déchet 0.0131137
- pose: mt07aco050a Ferraille élaborée en atelier industriel avec barres en acier haute adhérence, Fe E 500, de divers diamètres; facteur de déchet 0.0075
- pose: mt08var050 Fil de fer galvanisé pour attacher, de 1,30 mm de diamètre; facteur de déchet 0.0038
- pose: mt07ame030adg; facteur de déchet 0.0198952

## Ressources

**mt08eft030a** m² Panneau en bois traité, de 22 mm d'épaisseur, renforcé avec des tiges et des profilés
Données techniques: Coût énergétique 1657.248 MJ; Émission de CO2 -22.692 kg; Code CED 17 02 01; Masse de l'élément 12.2 kg; Volume 0.011091 m3

**mt50spa052b** m Grosse planche en bois de pin, de 20x7,2 cm
Données techniques: Coût énergétique 1124.755 MJ; Émission de CO2 -15.401 kg; Code CED 17 02 01; Masse de l'élément 8.28 kg; Volume 0.007527 m3

**mt50spa081a** U Étai métallique télescopique, allant jusqu'à 3 m de hauteur
Données techniques: Coût énergétique 97.317 MJ; Émission de CO2 5.049 kg; Code CED 17 04 05; Masse de l'élément 9.9 kg; Volume 0.004714 m3

**mt08cim030b** m³ Bois de pin
Données techniques: Coût énergétique 7471.200 MJ; Émission de CO2 -102.300 kg; Code CED 17 02 01; Masse de l'élément 55 kg; Volume 0.05 m3

**mt08var060** kg Pointes d'acier de 20x100 mm
Données techniques: Coût énergétique 9.830 MJ; Émission de CO2 0.510 kg; Code CED 17 04 05; Masse de l'élément 1 kg; Volume 0.000476 m3

**mt08dba010g** l Agent démoulant
Données techniques: Coût énergétique 82.642 MJ; Émission de CO2 4.474 kg; Code CED 17 09 04; Masse de l'élément 0.932 kg; Volume 0.000621 m3
Déchets:
- emballage: re150104 Emballages métalliques. (composant de déchet); quantité 0.042 kg; Code CED 15 01 04; Masse de l'élément 1 kg; Volume 0.001667 m3

**mt07bce030c** U Entrevous plat en terre cuite, avec le bord lisse, 60x23x3,5 cm
Données techniques: Coût énergétique 14.754 MJ; Émission de CO2 0.950 kg; Code CED 17 01 03; Masse de l'élément 4 kg; Volume 0.0032 m3
Déchets:
- emballage: re170201 Bois. (composant de déchet); quantité 0.021 kg; Code CED 17 02 01; Masse de l'élément 1 kg; Volume 0.000909 m3
- emballage: re170203 Plastique. (composant de déchet); quantité 0.006 kg; Code CED 17 02 03; Masse de l'élément 1 kg; Volume 0.001667 m3

**mt07vse020m** m Poutrelle en béton visible, imitation bois, Lmoyenne = <4 m, 8x20 cm
Données techniques: Coût énergétique 57.870 MJ; Émission de CO2 6.296 kg; Code CED 17 01 01; Masse de l'élément 40 kg; Volume 0.026667 m3
Déchets:
- emballage: re170201 Bois; quantité 0.018 kg
- emballage: re170203 Plastique; quantité 0.068 kg

**mt07vse020n** m Poutrelle en béton visible, imitation bois, Lmoyenne = 4/5 m, 8x20 cm
Données techniques: Coût énergétique 58.054 MJ; Émission de CO2 6.300 kg; Code CED 17 01 01; Masse de l'élément 40 kg; Volume 0.026667 m3
Déchets:
- emballage: re170201 Bois; quantité 0.018 kg
- emballage: re170203 Plastique; quantité 0.07 kg

**mt07vse020o** m Poutrelle en béton visible, imitation bois, Lmoyenne = 5/6 m, 8x20 cm
Données techniques: Coût énergétique 58.244 MJ; Émission de CO2 6.305 kg; Code CED 17 01 01; Masse de l'élément 40 kg; Volume 0.026667 m3
Déchets:
- emballage: re170201 Bois; quantité 0.019 kg
- emballage: re170203 Plastique; quantité 0.071 kg

**mt07aco050a** kg Ferraille élaborée en atelier industriel avec barres en acier haute adhérence, Fe E 500, de divers diamètres
Données techniques: Coût énergétique 9.830 MJ; Émission de CO2 0.510 kg; Code CED 17 04 05; Masse de l'élément 1 kg; Volume 0.000476 m3

**mt08var050** kg Fil de fer galvanisé pour attacher, de 1,30 mm de diamètre
Données techniques: Coût énergétique 25.100 MJ; Émission de CO2 2.560 kg; Code CED 17 04 05; Masse de l'élément 1 kg; Volume 0.000476 m3

**mt07ame030adg** m² Treillis soudé PAF C 200x200 mm
Données techniques: Coût énergétique 12.288 MJ; Émission de CO2 0.638 kg; Code CED 17 04 05; Masse de l'élément 1.25 kg; Volume 0.000595 m3

**mt10haf030fOEc** m³ Béton C25/30 (XC1(F); D10; S3; Cl 0,4), prêt à l'emploi, selon NF EN 206
Données techniques: Coût énergétique 1876.000 MJ; Émission de CO2 234.500 kg; Code CED 17 01 01; Masse de l'élément 2345 kg; Volume 1.563333 m3
